# Dresden Freiberger Straße 5-27
Angebotsaufforderung (GAEB DA XML 3.2, DA83)
Projekt: 19301
Projektbezeichnung: Dresden  Freiberger Straße 5-27
Währung: EUR
Auftraggeber: x
Erstellt mit: GXML Toolbox V3.3 R20230829, iTWO_64 V24.0.454, 09.03.2026

## PROJEKTBESCHREIBUNG
Bauvorhaben:  Freiberger Straße 5-27

Gewerk::  Dachdeckerarbeiten

Leistung:  Flachdachinstandsetzung

Beschreibung:  Erneuerrung der Dachhaut und Verlechung
  Abbruch alter Dachhaut bis auf Rohdecke

Bestand:
Das Wohngebäude ist ein Plattenbau mit Baujahr 1963. Das Dach soll neu eingedeckt werden.

Tragkonstruktion:  Betonkassetten

Gebäudehöhe:  ca. 15 m

Vorhandener Dachaufbau:
  siehe einzelbeschreibung je Haus

Ausführung:  Die Ausführung erfolgt in II Bauabschnitten

  Bauabschnitt I 07/ 2025-12/ 2025  Haus 5-15

  Bauabschnitt II 01/ 2026- 08/2026
  Haus 17-27

Erschließung/Verkehrssituation:

Der Zugang zum Objekt erfolgt hofseitig über eine Anliegerstraße.

Während der Dachinstandsetzung ist das Wohngebäude bewohnt,
Im Hof/Anliegerstraße besteht eine sehr eingeschränkte Parkmöglichkeit.
Die Lagerung von Baumaterial ist nur eingeschränkt in kleinen Mengen möglich.

Berater:  Herr Mucha  Icopal
Bauleiter :  Herr Reinhardt  Covivio

Vorbemerkungen

Dieser Leistungsbeschreibung bzw. dem Angebot liegen
 in ihrer jeweils neuesten Fassung
zugrunde:

- die Leistungsbeschreibung,
- Werksvorschriften der Produkte und Systemlösungen
  der BMI Group
-  die DIN 18531 - Dachabdichtungen, -Abdichtung für
  nicht genutzte Dächer-,
-  die Richtlinien für die Planung und Ausführung von
  Dächern mit Abdichtungen -
  Flachdachrichtlinien -, aufgestellt vom
  Zentralverband des Deutschen
  Dachdeckerhandwerks e.V.,
-  die technischen Regeln für die Planung und
  Ausführung von Abdichtungen mit
  Polymerbitumen- und Bitumenbahnen (abc der
  Bitumenbahnen) aufgestellt vom
  Industrieverband Bitumen-Dach- und Dichtungsbahnen e.V. (vdd),
-  und die Herstellervorschriften der Hersteller.
  -  die neusten DIN-Normen, VDE- und VDI-Richtlinien.
  -  die Vorschriften der zuständigen Behörden; z.B. Bauaufsicht, Gewerbeaufsicht, TÜV, Berufsgenossenschaften und Versogungsbetriebe.
 -  DIN 4420 Arbeits- und Schutzgerüste

Die UVV sind in ihrer neuesten Fassung zu beachten.

Über die Gleichwertigkeit von Produkten und Systemen
entscheidet allein der Auftraggeber.

Wenn Alternativangebote abgegeben werden, sind diese
getrennt auszufüllen und als solche
zu kennzeichnen. Insbesondere sind jeder Alternative
die folgenden Nachweise und Prüfzeugnisse beizufügen:

a) Genaue Leistungsbeschreibung jeder Position,
  Technische Merkblätter des Herstellers,
  getrennt für alle Produkte, die in der Alternative
  genannt werden.
  Die Unterlagen müssen spätestens beim
  Submissionstermin mit abgegeben werden.

b) Allgemeines bauaufsichtliches Prüfzeugnis
  hinsichtlich der Beständigkeit gegen
  Flugfeuer und strahlende Wärme
  nach DIN 4102 Teil 7
  bzw. DIN EN 1187

c) Prüfzeugnis und Nachweis über Art und
  Lagesicherung, z. B. vom WSP in Aachen
  oder BDA in Gorinchem oder gleichwertig.

d) Nachweis der dynamischen Haftabzugfestigkeit der
  THERM-Streifen von mind.
  6.600 N/m²

e) Nachweis einer freiwilligen Güteüberwachung durch
  eine staatlich anerkannte
  Materialprüfanstalt.

f) Nachweis eines funktionierenden
  Qualitätsüberwachungssystems
  gem. ISO 9001:2000 durch Urkunde.

g) Hinterlegte Garantieerklärung beim ZVDH von 5
  Jahren für alle Produkte,
  Ersatzmaterialien, Entsorgungskosten und Folgeschäden.

h) 5-jährige Nachhaftung bei einem namhaften
  Versicherungsgeber, falls der
  Hersteller aus verschiedenen Gründen nicht mehr
  bestehen sollte.

Soweit im Text nichts anderes beschrieben ist, sind
Nähte und Stöße mindestens 8 cm breit
vollflächig zu verschweißen und anzudrücken. Die
Dichtigkeit ist durch die austretende
Bitumenschweißraupe zu überprüfen. Bei bestreuten
Bahnen ist es empfehlenswert, die
Bitumenschweißraupe abzustreuen.

Dachflächen oder Teildachflächen bzw. Rinnen und
Kehlen mit Neigungen von weniger als
2 % sind Sonderkonstruktionen im Sinne der Regelwerke
und müssen besonders geplant und
ausgeführt werden.

Die Lieferung der ausgeschriebenen Materialien ist,
wenn im Text nicht anders beschrieben,
in den Einheitspreisen mit zu berücksichtigen.

Bei Verwendung von Gefälledämmstoffen ist der
Wärmedurchgangskoeffizient nach
DIN EN ISO 6946 zu berechnen und nachzuweisen. Es sind
die Grundsätze der
Energieeinsparverordnung  zu beachten.

Vor Angebotsabgabe hat sich der Bieter von den
Örtlichkeiten zu überzeugen. Nachträge,
die durch Unkenntnis der Baustelle bedingt sind,
werden nicht gesondert vergütet.

Ein gemeinsames Aufmass nach Durchführung der Arbeiten
ist vorgesehen. Die dabei festgestellten Massen werden für beide Seiten verbindlich.

Die Abnahme erfolgt als förmliche Abnahme.

Der ausgeschriebene Dachaufbau und/oder
Abdichtungssystem sind Systemaufbauten oder
Bestandteile davon. Die Produkte, Stoffe und
Abdichtungslagen sind in Qualität,
Zusammensetzung, Beschaffenheit und gegenseitiger
Verträglichkeit aufeinander
abgestimmt.

Massenangaben sind unverbindlich und müssen vom
Anbieter geprüft werden.

Für die Richtigkeit der Aussage wird nur Haftung
übernommen, wenn Produkte der Icopal
GmbH eingesetzt werden und die jeweils gültigen
Verlegevorschriften eingehalten werden.

Angaben zum Angebot

Gemeinsame Ortsbesichtigungen finden nicht statt.
Der Bieter hat sich selbst, vor Angebotsabgabe, an der Baustelle hinreichend zu innformieren.
Bedenken  gegen die vorgesehene Ausführung sind vor Angebotsabgabe geltend zu machen.

Baustelleneinrichtung

Das Einrichten und Räumen der Baustelle sowie das Vorhalten der nicht vom Auftraggeber gestellten Baustelleneinrichtung für sämtliche in der Leistungsbeschreibung aufgeführten Leistungen ist, sofern nicht in gesonderter Position ausgeschrieben, ist in die Einheitspreise einzukalkulieren.
Innerhalb der Baustelleneinrichtung werden durch den Auftraggeber zur Verfügung gestellt:
 - Baustromanschluss
 - Bauwasseranschluss
 Messeinrichtungen sind durch den AN bereit zu stellen und einzurichten.

 Zwischenlagerkosten werden nicht gesondert vergütet.

Alle zur Montage und Transport notwendigen Hebezeuge und sonstige Hilfsmittel sind Eigenleistung des AN und sind einzukalkulieren.

Das Gebäude wird komplett mit Fassadengerüsten der Lastgruppe 3 mit einer Belagsbreite von 70 cm eingerüstet.

Allgemeines

Auf der Baustelle gilt Alkohol- und Rauchverbot.
Vor Angebotsabgabe wird vom AG eine Besichtigung des Baubereiches durch den AN vorausgesetzt.
Die maßliche Bestandserfassung vor Ausführung der Leistungen ist einzukalkulieren. Das Protokoll ist an die Bauleitung vor Baubeginn zu übergeben.

Der Auftragnehmer hat mit Angebotsabgabe einen Fachbauleiter schriftlich zu benennen, der als Entscheidungsbefugter eingesetzt wird.

Dieser hat, wenn Arbeiten des Auftragnehmers ausgeführt werden, vor Ort anwesend und der deutschen Sprache mächtig zu sein. Er hat in die unmittelbar auszuführenden Arbeiten einzuweisen und alle erforderlichen Belehrungen zum Arbeitsschutz nachweislich vor Beginn der Arbeiten
durchzuführen.
Der Auftragnehmer ist verpflichtet, Tagesberichte zu führen, die wöchentlich der örtlichen Bauleitung vorgelegt werden.

Brandschutz / Sicherheit

Während der Bauarbeiten ist der Brandschutz zu gewährleisten. Zur Vermeidung von Brandentstehungen durch Baumaßnahmen sind die einschlägigen Sicherheitsregeln und Unfallverhütungsvorschriften  konsequent einzuhalten.
Geprüfte Feuerlöscher sind auf der Baustelle vorzuhalten. Pro Haus sind mindesten 3 Löscher vorzuhalten

Das Rauchen auf dem Gerüst ist untersagt.

Bitte sichern Sie Ihr Material täglich vor Diebstahl.

Den Anweisungen und Festlegungen des Koordinators für Sicherheit- und Gesundheitsschutz ist Folge leisten.

Baustellenreinigung

Die Baustelle ist stets sauber und beräumt zu halten.
Auf dem Gerüst dürfen sich keine ungesicherten Materialien befinden.

Beräumungen und Säuberungsarbeiten sind dabei ohne Aufforderung täglich und nach Bedarf durchzuführen.
Für diese Nebenleistungen erfolgt keine gesonderte Vergütung. Sollten  diese Arbeiten auch nach den Aufforderungen des Bauherrn bzw. der  Bauleitung nicht im gewünschten Umfang erfolgen, so ist der AG berechtigt, Dritte mit der Beräumung bzw. Säuberung zu beauftragen und  die dabei entstehenden Kosten dem AN in Rechnung zu stellen.

Anfallende Kosten für Abtransport und Beseitigung von nicht mehr einzelnen Firmen zuzuordnendem Bauschutt sind von allen am Bau beteiligten Firmen anteilsgleich (auf die Brutto-Schlussrechnungssumme bezogen) zu tragen.
Besondere Entsorgungs- und Deponiekosten für die Beseitigung von Sonderabfällen sind - sofern nicht anders benannt - in die jeweiligen Einheitspreise einzukalkulieren.

Bauablauf

Für die Arbeiten ist entsprechend dem erforderlichen Zeitaufwand und der zur Verfügung stehenden Bauzeit eine ausreichende Personalstärke an Arbeitskräften erforderlich. Mit Abgabe des Angebotes bestätigt der Bieter, dass eine ausreichende Personalstärke zur Verfügung steht.

Firmenangehörige

Der Auftragnehmer hat sicherzustellen, dass seine auf der Baustelle eingesetzten Arbeitnehmer sich jederzeit als Firmenangehörige ausweisen können.
Der Auftraggeber behält sich vor, durch seinen bevollmächtigten Vertreter Stichproben zur Einhaltung dieser Maßnahmen auf der Baustelle durchzuführen.

Subunternehmen sind schriftlich anzuzeigen und können nur nach  Zustimmung durch den Bauherren eingesetzt werden.

Leistung
Der Auftraggeber behalten sich das Recht vor, einzelne Positionen aus dem Auftragsumfang herauszunehmen, ohne dass hierfür Kosten geltend gemacht werden können oder eine Änderung der Einheitspreise anderer Positionen erfolgt.

Der Arbeitsumfang bestimmt sich ausschließlich nach dem Text unserer Bestellung und etwaig schriftlich erteilten Nachbestellungen.

Lieferungen und Leistungen, denen keine schriftliche Bestellung zu Grunde liegt, werden von uns nicht abgerechnet.

Für Änderungen aufgrund behördlicher Auflagen oder die von uns gewünscht werden, sind auf der Basis des Hauptangebotes entsprechende Ergänzungsangebote einzureichen. Diese haben vor Ausführung zu erfolgen.
Wesentliche Veränderungen im Leistungsumfang sind uns rechtzeitig durch ein schriftliches Nachtragsangebot zu melden. Dies gilt für zusätzliche, im Leistungsverzeichnis nicht enthaltene Arbeiten, aber auch bei Massenerhöhungen.

Vor Angebotsabgabe

1. Vor Abgabe des Angebotes hat sich der Bieter über die Objektsituation zu informieren. Spezielle Vertragsbedingungen und eventuelle Arbeitserschwernisse sind vor Vertragsabschluss bekannt zu machen.
  Die Außenanlagen befinden sich in einem guten  Zustand. Beachten Sie deshalb den Baumschutz und  die Festlegungen der Bauleitung.

Es besteht die Möglichkeit mit unserem Büro die  Gegebenheiten und Technologien abzustimmen.
Prüfen Sie vor Ort die Aufmaße und Konstruktionsangaben rechtzeitig.

Sämtliche Leistungen sind nach den anerkannten  Regeln der Technik, den gültigen DIN-Vorschriften  für Ausführung und Materialbeschaffenheit, den  Hersteller- Vorschriften und den Forderungen des  Leistungsverzeichnisses auszuführen.

Bemusterungen sind nach Aufforderung durch die  Bauleitung entsprechend der Vorgaben ohne  besondere Vergütung zu festgelegten Terminen  abzusichern.

In Abstimmung mit der Bauleitung sind Musterkonstruktionen zur Festlegung der endgültigen  Ausführung, ohne besondere Vergütung anzufertigen  und ggf. wieder abzubauen. Durch die Freigabe zur  Ausführung wird die alleinige Verantwortung und Gewährleistung des Auftragnehmers nicht  eingeschränkt.

Für das Leistungsverzeichnis sind folgende  Forderungen bei der Kalkulation der Einheitspreise  zu berücksichtigen:

- Baustelleneinrichtung, da keine Aufenthalts- und  Lagerräume bereitgestellt werde
- Einsatz moderner Technik, Großgeräte
- Schutz- und Sicherungsmaßnahmen, inkl. Vorhaltung  und Unterhalten für die Dauer der Arbeiten
- Witterungs- und Verschmutzungsschutz  (Planenabdeckung)
- Der Baustelleneinrichtungsplan wird durch den  Bauleiter mit Ihnen abgestimmt.
- Das Überqueren von öffentlichen Wegen mit schwerer  Technik ist ohne ausreichende Schutzmaßnahmen  (Auslegen von Stahlplatten) verboten.
  Beschädigungen gehen zu Lasten des Verursachers.
- Die Aufmaßlisten sind IFF zu übergeben.
- Demontage von befestigten Beschilderungen und  Montage nach Abschluss der Arbeiten.
Der Auftragnehmer nimmt am wöchentlichen Baurapport  teil. Er sichert eine sachverständige, technische  Bauleitung ab und verpflichtet sich ein  Bautagebuch zu führen. Dieses ist wöchentlich der  Bauleitung vorzulegen.

Die Abstimmung mit anderen beteiligten Gewerken ist  unter Einbeziehung der Bauleitung vorzunehmen.  Behinderungen sind auszuschließen, da keine zusätzlichen Kosten bzw. Verzögerungen akzeptiert  werden.

Grundlage für die Prüfung der Schlussrechnung ist  die Übergabe der Aufmaßliste. Es ist zu garantieren,  dass die Meßurkunden gemäß Angebotspositionen leicht prüfbar erstellt werden.

1. Verschmutzungen der öffentlichen Straßen und Wege  werden durch den Verursacher und auf dessen  Kosten beseitigt.

1. Bitte beachten Sie, dass infolge der Geländesituation manuelle Transporte teilweise  unumgänglich sind und kalkulieren Sie diese ein.

In den Einheitspreisen sind enthalten:

-sämtliche Lieferungen und Leistungen, die zur sachgemäßen Herstellung der Arbeiten erforderlich sind, jedoch im Leistungsbeschrieb nicht besonders erwähnt sind, z.B. Fahrt- und Transportkosten, das Einholen erforderlicher Gebühren wie z.B Stand-, Abnahmegebühren und dergleichen.

-das Schließen der Befestigungspunkte mit Putz im Farbton der Fassade.

Können Gerüste wegen der baulichen Gegebenheit nicht entsprechend der Regelausführung  nach DIN 4420 "Arbeits- und Schutzgerüste" bzw. Zulassungsbescheid erstellt werde, ist eine statische Berechnung für die Gerüste kostenlos zu erbringen.

Das Auf- und Abbauen von Gerüsten, deren Belagebenen mehr als 2,00 m über Gelände oder Fußboden liegen, gehören als Nebenleistungen zu den vertraglichen Leistungen.
Es werden nur die Gebäudemaße aufgemessen und bezahlt, siehe VOB, Anhang 1,
DIN 18 451.

## A) ALLGEMEINE VORBEMERKUNGEN
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dri00tter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.
LLGEMEINE VORBEMERKUNGEN

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.
TECHNISCHE VORBEMERKUNGEN

## Besondere Technische Vorschriften für Gerüstarbeiten
BESONDERE TECHNISCHE VORSCHRIFTEN FÜR GERÜSTBAUARBEITEN

Für Angebot, Lieferung, Ausführung und Abrechnung gelten neben dem Leistungsverzeichnis :
- die neusten DIN-Normen, VDE- und VDI-Richtlinien.
- die Vorschriften der zuständigen Behörden; z.B. Bauaufsicht, Gewerbeaufsicht, TÜV, Berufsgenossenschaften und Versogungsbetriebe.
- DIN 4420 Arbeits- und Schutzgerüste

In den Einheitspreisen sind enthalten:

-sämtliche Lieferungen und Leistungen, die zur sachgemäßen Herstellung der Arbeiten erforderlich sind, jedoch im Leistungsbeschrieb nicht besonders erwähnt sind, z.B. Fahrt- und Transportkosten, das Einholen erforderlicher Gebühren wie z.B Stand-, Abnahmegebühren und dergleichen.

-das Schließen der Befestigungspunkte mit einer Plastikkappe im Farbton der Fassade.

Können Gerüste wegen der baulichen Gegebenheit nicht entsprechend der Regelausführung  nach DIN 4420 "Arbeits- und Schutzgerüste" bzw. Zulassungsbescheid erstellt werde, ist eine statische Berechnung für die Gerüste kostenlos zu erbringen.

Das Auf- und Abbauen von Gerüsten, deren Belagebenen mehr als 2,00 m über Gelände oder Fußboden liegen, gehöre
n als Nebenleistungen zu den vertraglichen Leistungen.
Es werden nur die Gebäudemaße aufgemessen und bezahlt, siehe VOB, Anhang 1, DIN 18 451.

## Fotodokumentation
Fotodokumentation
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## 02-210 Flachdachsanierung Haus 5-27
Datum: 09.03.2026

### Bereich 1 Allgemein Übergreifend

#### Abschnitt 1.1 Baustelleneinrichtung

**1.1.10 Dokumentationsunterlagen**
*** Pauschalposition
Für die Baubestandsdokumentation sind alle für den
späteren Betrieb und die Nutzung, sowie für Umbauten,
Instandsetzungen und Instandhaltungen erforderliche
Einzeldokumente zu erbringen.
Diese umfasst:
- Fachunternehmererklärung
- Nachweise zu Baustoff und Bauart
- Produktdatenblätter
- Herstellerverzeichnisse
- Betriebs- und Instandhaltungsvorgaben
- Pflegehinweise
- Unterlagen zu Abnahme
- Entsorgungsnachweise
- Bautagesberichte
In dieser Position ist die Erbringung der Unterlagen zu
kalkulieren, die nicht in anderen Positionen erfasst
sind und keine Nebenleistung darstellen.
Alle zu erbringenden Dokumente aus dieser und anderen
Positionen und aus Nebenleistungen müssen in eine vom
Auftraggeber vorgegebene 3-stufige Gliederungsstruktur
eingeordnet werden. Dies gilt sowohl für die
Papierdokumentation in Aktenordnern, als auch für die
digitale Dokumentation in Dateiform. Alle
Einzeldokumente (Papierdokumente und Einzeldateien)
sind in Verzeichnissen in der vorgegebenen
Gliederungsstruktur zu erfassen.
Die gesamte Dokumentation ist in Papierform in
Aktenordnern zu übergeben. Die Anzahl der
Ausfertigungen wird vom Auftraggeber vorgeben, in der
Regel zweifach.
Die einzelnen Papierdokumente sind in der vorgegebenen
Struktur in die Ordner einzuordnen und mit
Trennblättern zu unterteilen. Der Inhalt der Ordner ist
jeweils in einem vorangestellten Verzeichnis zu
dokumentieren. Zusätzlich sind alle Einzeldokumente
jeweils in digitaler Form als PDF-Datei auf Datenträger
 gesammelt zu übergeben.
Die Papier-und digitale Dokumentation ist als
Gesamtpaket zusammengefasst der Objektüberwachung des
Auftraggebers zu übergeben. Das Gesamtpaket der
Dokumentation muss vor der Abnahme so rechtzeitig
übergeben werden, dass eine Überprüfung durch die
Objektüberwachung vor dem Abnahmetermin möglich ist.
Menge: 1,000 psch

**1.1.20 Bauzaun, Stahlrahmen mobil, h=2,00 m**
Bauzaun aus mobilen Stahlrahmenelementen mit
Rundstahlfüllstäben-Gitterfüllung, Stützfüßen aus Kunst
stoff
oder Beton, inkl. sämtlicher Verbindungen, Kupplungen e
tc.
Der Zaun ist aufzustellen und nach Abschluss aller
Bauarbeiten wieder abzubauen.
Türen und Tore werden gesondert vergütet.
Zaunhöhe : 2,00 m
Menge: 80,000 m

**1.1.30 Bauzaun, Stahlrahmen, h=2,00 m,vorhalten**
Bauzaun aus mobilen Stahlrahmenelementen mit
Rundstahlfüllstäben - Gitterfüllung, Stützfüßen aus
Beton, inkl. sämtlicher Verbindungen, Kupplungen etc.,
vorhalten und unterhalten.

Längervorhaltung : ca. 52 Wochen
Menge: 24000,000 m/Wo

**1.1.40 Bauzaun-Tor, b=3,50 m, 2-flügelig**
Tor, verschließbar, zweiflügelig, passend zum Bauzaun,
einschl. Vorhängeschloss und Kette
Durchfahrtsbreite :3,50 m
Höhe : 2,00 m
Menge: 1,000 Stck

**1.1.50 Bauzaun-Tor, b = 3,50 m, Vorhaltung**
Bauzaun-Tor, b = 3,50 m, zweiflügelig, passend zum
Bauzaun aus mobilen Stahlrahmenelementen, vorhalten und
unterhalten.

Längervorhaltung : ca. 52 Wochen
Menge: 24000,000 St/W

**1.1.60 Baustromverteiler, Hauptverteiler**
Baustromverteiler DIN EN 60439-4 als Verteilerschrank,
Berührungsschutzabdeckungen DIN EN 50274, Gehäuse aus
verzinktem Stahl, mit abschließbarer Türe beschichtet,
Schutzart IP 43 DIN EN 60529,
Bemessungsbetriebsspannung 230/400 V, Bemessungsstrom
630 A, einschl. Rohrgestell sowie
Sicherungslasttrennschalter:
8 x NH 00 / 100 A
1 x NH 01 / 250 A
1 x NH 03 / 630 A (Eingangssicherung)
am zugewiesenen Ort montieren, einschl. Demontage nach
Beendigung der Arbeiten.
Gemäß BGV A2 ist der Verteiler mind. monatlich zu
prüfen. Die Prüfung ist zu protokollieren. Das
Protokoll der Bauleitung und dem SIGE-Koordinator
unaufgefordert in Kopie übergeben. Alle für die Prüfung
anfallenden Kosten sind in den Einheitspreis
einzukalkulieren.
Standort Giebel Haus 7 und 27 sowie Dachbereich Haus 15
Menge: 3,000 Stck

**1.1.70 Baustromanschluss/-verteiler vorhalten**
Gebrauchsüberlassung für vorbeschriebene
Baustromanschlüsse bzw. Baustromverteiler, inkl. aller
erforderlichen und vorgeschriebenen Prüfungen, welche
mit der Hauptposition nicht abgegolten sind.
Vorhaltung ab 5. Woche
Längervorhaltung : ca. 6 Wochen
Menge: 24000,000 StWo

**1.1.80 Steckdosenverteiler, IP 44, 32 A**
Steckdosenverteiler für Baustelleneinsatz im
Vollgummigehäuse, als IP 44.
Ausführung
- steckbare Verteiler mit FI-Schutzschalter
- Gehäuse aus Spezial-Hartgummi mit Anschlussleitung
- 5 Abgänge

Abgänge : 3 x Schuko 16 A/230 V;
1 x CEE 5-polig, 16 A/400 V;
1 x CEE-5-polig, 32 A/400/V
FI-Schalter : 30 mA
Vorhaltedauer 50 Wochen
Haus 5, 7, 13, 19, 25
Menge: 5,000 Stck

**1.1.90 Bau-WC mit Hand- Waschmöglichkeit**
1-Personen- Kabine für die Nutzung der am Bau
beteiligten Firmen
anfahren, aufstellen und wieder entfernen.
Standort nicht vor Wohnungsfenster!
Menge: 2,000 Stck

**1.1.100 Bau-WC mit Hand- Waschmöglichkeit Vorhaltung**
Bau-WC mit Hand- Waschmöglichkeit Vorhaltung
aus vor Position

Längervorhaltung : ca. 52 Wochen
Menge: 24000,000 StWo

**1.1.110 Sanitär-Waschcontainer, Betrieb**
Betrieb eines Einzel-Sanitär-Waschcontainers einschl.
wöchentlicher Reinigung.
Betriebs- und Verbrauchsstoffe
(Wasser, Seifen und WC-Papier) bei Bedarf auffüllen
Aufstellen oder umstellen
Menge: 2,000 Woch

**1.1.120 Sanitär-Waschcontainer, Betrieb Vorhaltung**
Sanitär-Waschcontainer, Betrieb Vorhalten
aus vor Position

Längervorhaltung : ca. 52 Wochen
Menge: 0,000 StWo

#### Abschnitt 1.2 Gerüstarbeiten Gebäudestirnseite/Giebel

*Hinweis*
Die Gerüststellung erfolgt an den beiden Giebelseiten der Häuser Freiberger Straße 5 Breite 10 m, Haus 7 Breite 8m und 27 Breite 8 m je Giebelseite ist ein Gerüstturm, Leiteraufgang ausgeschrieben der Lastenaufzug ist für Haus 7 und 27 ausgeschrieben.

Höhe je Gerüst bis 18,00m

Hinweise zur Ausführung:
Ausführungsbeschr.
1. Notausgänge/-bereiche und Feuerwehrzufahrten sind
während der ausführenden Arbeiten immer freizuhalten.

2. Der Verschluss der Ankerlöcher bei Abbau des Gerüsts
erfolgt über die Gerüstbaufirma  Die entsprechende
Koordination sowie der zeitliche Mehraufwand beim
Gerüstabbau ist zu berücksichtigen und in die Einheitspreise einzurechnen. Das Schließen der Ankerlöcher erfolgt mittels verputzen und farblicher Ausbesserung (an Bestandsfarbe angepasst)

3. Die Gerüststellung erfolgt nur für folgende Zwecke:
        - Zugang zur Dachfläche
        - zur Befestigung des Lastenaufzuges
        - zur Verankerung des Treppenturmes

4. Der Gerüstabbau erfolgt voraussichtlich fassadenweise in
bis zu zwei Abschnitten.
Der Bauablauf erfolgt in 2 Bauabschnitten
        1. BA Haus 1-5
        2. BA Haus 2-4

Die für die Einzelpositionen dieses Leistungsverzeichnisses
erforderlichen Geräte, Maschinen und Gerüste sind in die
Einheitspreise der jeweiligen Position einzukalkulieren.

Gerüstarbeiten werden Gewerke übergreifend ausgeschrieben!
Gerüstüberlassung an am Bau beteiligte Unternehmen ist in die einzelnen Gerüstpositionen ein zukalkulieren und wird nicht gesondert vergütet. (Mauerer- Putzarbeiten, Blitzschutz, Elektrogewerk etc.)

**1.2.10 Ankerplan inkl. statischem Nachweis**
*** Pauschalposition
Anfertigen eines Verankerungsplans inkl. statischem Nachweis
entsprechend DIN 4420 und 4426 für die Montage von
Dauergerüstankern,
inkl. erforderlicher Ausführungszeichnungen.

Ankerplan und Nachweis sind dem AG vor der Ausführung im
Digitalformat und nach Fertigstellung zusätzlich in 3-facher
Papierausfertigung zu übergeben.
Menge: 1,000 psch

**1.2.20 Standsicherheitsnachweis Gerüst**
*** Pauschalposition
Statischer Nachweis der Standsicherheit für die Gerüstanlage
und ihrer Bestandteile einschl. des Bauaufzugs, inkl. erforderlicher Montageanweisung, Auf-/Abbauund Nutzungsplänen.
Die Nachweiserbringung erfolgt durch den AN durch Vorlage
einer (System-)Statik,
bei Abweichung von der Regelausführungen nach DIN 4420
Arbeits- und Schutzgerüste ist durch den AN ein
Standsicherheitsnachweis sowie der erforderlichen stat.
Berechnung anhand der beigelegten statischen Planunterlagen
und unter Berücksichtigung der Fassadengestaltung des AGs
zu übergeben.
Alle Dokumente und Pläne sind in 3-facher Papierausfertigung
und im Digitalformat mind. 2 Wochen vor Beginn der
Ausführung bereitzuhalten und dem AG zu übergeben.
Menge: 1,000 psch

**1.2.30 Verkehrssicherungspflicht, Gerüste**
*** Pauschalposition
Übernahme der Verkehrssicherungspflicht des Gerüsts und
seinen Bestandteilen, während der gesamten Standzeit,
inkl. regelmäßiger Begehung mit Prüfung und Protokollierung
sämtlicher Gerüstanalgen und deren Verankerung nach örtlicher
Erfordernis.
Der Prüfnachweis und das Prüfprotokoll mit
Kennzeichnung sowie den allgemeinen Hinweisen zur
Sicherheit sind durch den AN am Gerüst zu montieren.
Begehungsintervall (Angabe pro Monat / Woche):

________________________________________________
vom Bieter einzutragen

Abrechnungshinweis:
Die geforderte Vergütung dieser Position wird bei
Abschlagszahlungen anteilig freigegeben. Grundlage ist die
voraussichtliche Standzeit von ca. 7 Monaten. Die komplette
Freigabe erfolgt nach Abbau und Abfuhr der gesamten
Baustelleneinrichtung
Menge: 1,000 psch

**1.2.40 Arbeitsgerüst, längenorientiert, LK4, W09, H2**
Arbeitsgerüst längenorientiert, mit Seitenschutz und
Stirngeländer nach DIN EN 12811-1 und DIN EN 12810-1
liefern, um das Gebäude aufstellen, inkl. erforderlichen
Anpassungsarbeiten, Verankerung gem. erstelltem Ankerplan,
Vorhalten und nach Abschluss aller Bauarbeiten wieder
abbauen und abtransportieren.
Belagsverbreiterung in separater Position.
Der oberste Gerüstbelag darf nicht tiefer als 2,00m unter
der Absturzkante/OK-Attika liegen.
Lastklasse: 4 (3,0kN/m²)
Breitenklasse: W09
Höhenklasse: H2
Einzurüstende Fläche: senkrecht, Außenfassade
Außenwände: StB und KS-Mauerwerk
Höhe: bis ca. 25,00m (OK Gelände bis OK Attika)
Standfläche: Gelände überwiegend eben, leichtes Gefälle
entlang der der Ost-Fassade
Untergrund: verdichteter Baugrund; StB-Decke (Haupteingang);
Dachhaut Flachdach
Verwendungszweck:  Dachdeckerarbeiten Zugang Flachdach

Die Konstruktionsart des Gerüsts ist so zu wählen, dass
Sie allen rechtlichen und technischen Bestimmungen
entspricht.
Leitergänge (Durchstiege) sind in vorgeschriebener
Anzahl von unten bis oben durchgängig in einem
Gerüstfeld versetzt (links / rechts) anzuordnen und im
untersten Bereich mit einem Vorhängeschloss o.ä. zu
verschließen (Übergabe des Schlüssels an die
Bauleitung)
Der Gerüstbelag soll auf allen Lagen umlaufend begehbar sein
und um Bauwerksecken in voller Breite herumführen.
Die entsprechenden Seitenteile an Kopfenden
sind mit in den EP einzukalkulieren.
Angebotenes Fabrikat / Typ:
'________________________________________________'
vom Bieter einzutragen
Die Hinweise zur Ausführungsbeschreibung [A0001] sind zu
beachten.
Haus 5 10 x 18m
Haus 7 6 x 18m
Haus 27 6 x 18m
Menge: 450,000 m²

**1.2.50 Arbeitsgerüst, längenorientiert - Vorhaltung**
Arbeitsgerüst der Vorposition über den Zeitraum der
Grundvorhaltung hinaus vor- und unterhalten.
Diese Position beinhaltet alle notwendigen Maßnahmen zur
Sicherstellung oder Wiederherstellung der Verkehrssicherheit
mit all seinen Bestandteilen.
Die Abrechnung erfolgt in m² und angefangener
Woche. (Annahme: ca. 52 Wochen)
Menge: 24000,000 m2Wo

**1.2.60 Wandseitige Belagverbreiterung, Konsolen**
Wandseitige Belagverbreiterung, Konsolen
Liefern und Montieren innenliegender Belagsverbreiterung mit
Konsolen für das vorgenannte Arbeitsgerüst,
mit Belagsicherung und Abdeckung zwischen Gerüst- und
Konsolenbelag, inkl. Demontage und Abtransport nach
Fertigstellung
Lastklasse: 4 (3,0kN/m²)
Konsolbreite: ca. 30 cm

An den Kopfenden der Gerüstverbreiterung sind die
entsprechenden Seitenteile sowie notwendige
Schutzgitter zu verbauen. Seitliche
Versprünge sind ebenfalls in den EP mit
einzukalkulieren.
Demontage und Abtransport erfolgen unabhängig vom
Gerüstabbau in Abstimmung mit dem AG sowie dem Gewerk
WDVS.
Angebotenes Fabrikat / Typ / Breite:
'________________________________________________'
vom Bieter einzutragen
Menge: 25,000 lfm

**1.2.70 Wandseitige Belagverbreiterung, Konsolen - Vorhaltung**
Wandseitige Belagverbreiterung, Konsolender Vorposition über den Zeitraum der
Grundvorhaltung hinaus vor- und unterhalten.
Diese Position beinhaltet alle notwendigen Maßnahmen zur
Sicherstellung oder Wiederherstellung der Verkehrssicherheit
mit all seinen Bestandteilen.
Die Abrechnung erfolgt in m² und angefangener
Woche. (Annahme: ca. 52 Wochen)
Menge: 1300,000 m2Wo

**1.2.80 Gerüstbekleidung, Netze, engmaschig**
Liefern und Montieren von Gerüstnetzen an vorgenanntem
Arbeitsgerüst, engmaschig, inkl. Vorhaltung,
mit Gerüstrückbau wieder demontieren und abtransportieren.
Die Abnetzung wird für die Bearbeitung von Außenwänden und
Sockel in den unteren Lagen ausgespart (Erdgeschoss und
Flachdachbereich).
Unterhaltungskosten zur flächenmäßigen Wiederherstellung
und Befestigung sind mit ein zu kalkulieren.
Funktion: Schutz vor Verschmutzung/Staub, Witterung
Einbauort: 1. bis 6.OG-Atikabereich über 6.OG, Flachdach abweichend
Angebotenes Fabrikat / Typ:

______________________________
Menge: 450,000 m²

**1.2.85 Vorhalten Gerüstbekleidung Netz**
Menge: 24000,000 mWo

**1.2.90 Fanggerüst**
Mehrpreis für den Ausbau der obersten Lage zum Fanggerüst
gem. DIN 4420,
für das in Position 02.040 beschriebene Arbeitsgerüst,
bestehend aus Schutzwand als Schutznetz nach DIN EN 1263,
vorhalten und mit Gerüstrückbau wieder demontieren und
abtransportieren.
Die Schutzwand muss die Absturzkante mind. 0,80 m
überragen.
Schutzwandhöhe: ≤ 2,00 m
Schutznetz: ≤ 100 mm Maschenweite, DIN EN 1263

Einbauort: oberste Gerüstlage, umlaufend
Menge: 25,000 lfm

**1.2.100 Fangerüst - Vorhaltung**
Fanggerüst der Vorposition über den Zeitraum der
Grundvorhaltung hinaus vor- und unterhalten.
Diese Position beinhaltet alle notwendigen Maßnahmen zur
Sicherstellung oder Wiederherstellung der Verkehrssicherheit
mit all seinen Bestandteilen.
Die Abrechnung erfolgt in m und angefangener
Woche. (Annahme: ca. 52 Wochen)
Menge: 1300,000 mWo

**1.2.110 Innerer Seitenschutz**
Innenliegender Seitenschutz für Arbeitsgerüst gem. DIN EN
12811-1, wandseitig, liefern und einbauen,
mind. 2-teilig bestehend aus systemkonformen Zwischen-, und
Geländerholm, vorhalten und nach Abschluss der Bauarbeiten
wieder abbauen und beseitigen.

Angebotenes Fabrikat / Typ:

'________________________________________________'
vom Bieter einzutragen
Der Einbau erfolgt nach Erfordernis in Abstimmung zwischen
AN und den Gewerken für die Fassadenbearbeitung als
Absturzsicherung bei vergrößertem Wandabstand (≥ 30cm
Haus 5/7:  150 lfm
Haus 27:  50 lfm
Menge: 200,000 m

**1.2.120 Innerer Seitenschutz - Vorhaltung**
Innerer Seitenschutz der Vorposition über den Zeitraum der
Grundvorhaltung hinaus vor- und unterhalten.
Diese Position beinhaltet alle notwendigen Maßnahmen zur
Sicherstellung oder Wiederherstellung der Verkehrssicherheit
mit all seinen Bestandteilen.
Die Abrechnung erfolgt in m und angefangener
Woche. (Annahme: ca. 52 Wochen)
Menge: 10400,000 mWo

**1.2.130 Treppenturm, h= 18 m**
Treppenturm, einläufig mit Podesten, gemäß DIN EN
12811-1 als Aufgang auf das Gerüst sowie zum Dach von
außen, vorgebaut vor das Arbeitsgerüst,
liefern, erstellen, vorhalten und nach Abschluss aller
Bauarbeiten wieder abbauen und abtransportieren.
Der Treppenturm muss während der Arbeitszeiten und
insbesondere nach der Arbeitszeit gegen unbefugtes
Betreten zu sichern/sperren sein.
Lastklasse: Lastklasse 4 (3,0kN/m²)
Laufbreite: ≥ 0,6m
Höhe : ca. 25,00 m

Einbauort: Giebel Haus 5/7 und Haus 27
Menge: 3,000 Stck

**1.2.140 Treppenturm, h= 18 m - Vorhaltung**
Treppenturm über den Zeitraum der Grundvorhaltung hinaus
vor- und unterhalten.
Die Abrechnung erfolgt in St. und angefangener
Woche. (Annahme: ca. 52 Wochen)
Menge: 156,000 StWo

**1.2.150 Herstellen Aufstellfläche Lastenaufzug**
Unebenheiten der Aufstellfläche für Lastenaufzug herstellen
Bereich einer Böschung Haus 5 und 27
Unterbau herstellen zur fachgerechten Nutzung des Lastenaufzuges
Menge: 2,000 Stck

**1.2.160 Bauaufzug, 300 bis 500kg, h=20m, 230V**
Liefern, Aufbauen und Anschluss eines Bauaufzugs gem. EN
16719, als Zahnstangen-/Mastsystem, zur Montage am und vor
dem Fassadengerüst, für Personen- und
Materialtransport, Transportbühne mit Ladetür,
inkl. allen notwendigen Prüf-/Zulassungszertifikaten sowie
statischem Nachweis, zur Gebrauchsüberlassung für
Dachdecker und Maurer/WDVS

Der Aufzug ist mit Einrüstung der Fassade zu errichten, pro
Etage (9) sind Sicherheitstüren im Gerüst zu installieren, der
Abbau erfolgt unabhängig vom Gerüstrückbau, die genaue
Einbauposition ist vor der Aufstellung mit dem AG abzustimmen.
Die o.g. Punkte sind im EP miteinzukalkulieren.
Tragfähigkeit/Nutzlast: 300 bis 500 kg
Bühnengröße: ca. 0,9 x 1,3 m
Stromanschluss: 230 V
Förderhöhe: ca. 18 m
Einbauort Haus 7und 27

Angebotenes Fabrikat / Typ:
'________________________________________________'
vom Bieter einzutragen
Menge: 2,000 Stck

**1.2.170 Bauaufzug - Vorhaltung**
Bauaufzug über den Zeitraum der Grundvorhaltung hinaus vorund unterhalten, einschl. Wartung und damit verbundenen
Kosten.

Die Abrechnung erfolgt in St. und angefangener
Woche. (Annahme: ca. 52 Wochen)
Menge: 104,000 StWo

**1.2.180 Dachaufstieg, gesichert**
Liefern und Montieren eines gesicherten Dachaufstiegs für den
Zugang zu den Dachflächen vom Fassadengerüst,
als Podest über die Attika, inkl. Seitenschutz und
Treppenauf-/-abgängen mit Geländer,
systemkonform mit Hauptgerüst,
sowie ggfls. notwendiger Anpassung des Arbeitsgerüsts der
Fassade, zur Gebrauchsüberlassung.
Überbrückungslänge: ca. 1,50 m (Abstand Konsole-Innenseite
Attika)

Einbauort: nach Absprache mit dem AG
Menge: 3,000 Stck

**1.2.190 Dachaufstieg - Vorhaltung**
Gesicherten Übertritt über den Zeitraum der Grundvorhaltung
hinaus vor- und unterhalten.
Die Abrechnung erfolgt in St. und angefangener
Woche. (Annahme: ca. 52 Wochen)
Menge: 104,000 StWo

**1.2.200 Mehraufwand, zusätzliche An- und Abfahrten**
Aufwandsentschädigung für zusätzlich notwendige
Umrüstarbeiten inkl. An- und Abfahrtspauschale auf besondere
Anweisung der Bauleitung.
(z.B. nachträgliche Anpassung von Gerüst für
Dachflächenbearbeitung)
Diese Position gilt nicht für Leistungen zur Sicherstellung der
Verkehrssicherheit bzw. aller Arbeiten der vorangeganenen
Positionen.
Die Abrechnung erfolgt pro Maßnahme
Menge: 14,000 Stck

**1.2.210 Stundenlohnarbeiten (unvorhergesehene Leistungen)**
Facharbeiter

Lohnstundenverrechnungssatz eines Facharbeiters zum
Nachweis für Arbeiten, die vorab nicht genau
spezifiziert werden können. In den Verrechnungssatz
sind alle Lohn- und Gehaltskosten, einschl.
Nebenkosten, anteilige Gemeinkosten, mit Wagnis und
Gewinn sowie Fahrtkosten einzukalkulieren.
Menge: 5,000 Std

**1.2.220 Stundenlohnarbeiten (unvorhergesehene Leistungen)**
Helfer

Lohnstundenverrechnungssatz eines Facharbeiters zum
Nachweis für Arbeiten, die vorab nicht genau
spezifiziert werden können. In den Verrechnungssatz
sind alle Lohn- und Gehaltskosten, einschl.
Nebenkosten, anteilige Gemeinkosten, mit Wagnis und
Gewinn sowie Fahrtkosten einzukalkulieren.
Menge: 10,000 Std

### Bereich 2 Haus 5-7

*Hinweis: A u s s c h r e i b u n g s e m p f e h l u n g*
A u s s c h r e i b u n g s e m p f e h l u n g
Für Produkte und Systemlösungen der BMI Group

Bauvorhaben Covivio Freiberger Str. 5 - 7

Zuständiger BMI Systemberater: Gisbert Mucha

LV-Ersteller:  Gisbert Mucha

Tragkonstruktion: Betonkassettenplatten

Vorhandener Dachaufbau: mehrlagig Bitumenbahen,
ca 5 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 2.1 Baustelleneinrichtung pro Dachbereich

**2.1.50 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**2.1.60 Flachdachseitenschutz mobil, Höhe 1,1 m,**
Flachdachseitenschutz mobil, Höhe 1,1 m,
mobilen Flachdachseitenschutz / Absturzsicherung
entsprechend Forderung der BG Bau
auf die Dachfläche transportieren / errichten / install
-
ieren / umsetzen / über den Bauzeitraum vorhalten,
nach Beendigung der Arbeiten wieder abbauen
und abtransportieren
Menge: 110,000 m

**2.1.65 Flachdachseitenschutz Vorhalten**
Flachdachseitenschutz - Vorhaltung
vor- und unterhalten.
Die Abrechnung erfolgt pro m und angefangener
Woche. Ansatz 8 Wochen
Menge: 880,000 m/Wo

**2.1.70 Abgrenzung Arbeitsbereiche**
Abgrenzung Arbeitsbereiche
Abgrenzung der Arbeitsbereiche zum Dachrand,
in denen kein Flachdachseitenschutz vorhanden ist,
mit Kettenständern und rot / weißen Stahlketten
Menge: 60,000 m

**2.1.75 Abgrenzung Arbeitsbereiche Vorhalten**
Vorhaltung
vor- und unterhalten.
Die Abrechnung erfolgt pro m und angefangener
Woche. Ansatz 8 Wochen
Menge: 480,000 m/Wo

**2.1.80 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 2.2 Hauptdach

**2.2.10 Abriss Blitzschutz**
Vorhandene Blitzschutzanlage demontieren. Anfallenden Schutt nach
Materialien trennen und vom Dach
in die Container schaffen.
Menge: 65,000 m

**2.2.20 Untergrund reinigen Beton nicht tragfähige Beschichtung**
Reinigen des Untergrundes aus Beton von nicht
tragfähigen Beschichtungen der Gefällebetonschicht,
Dicke über 2 bis 4 cm,
anfallende Stoffe im Behälter des AN sammeln und
entsorgen, die Entsorgung wird nicht gesondert
vergütet, Untergrund waagerecht bzw. im Gefälle bis
max.3%, Höhe bis 3 m, Kalkulation in Teilflächen, ca.
25% der Gesamtdachfläche .
Menge: 80,000 m2

**2.2.30 Untergrund ausgleichen kunststoffmodifizierter Zementmörtel D 10-20mm**
kunststoffmodifizierter Zementmörtel D 10-20mm
Ausgleichen des Untergrundes aus Beton, bei
Gefälleabweichungen und größeren Unebenheiten, mit
kunststoffmodifizierter Ausgleichsmasse, Dicke über 20
bis 40 mm, einschl. Grundieren, Untergrund waagerecht
bis im Gefälle bis max. 5%, Ausführung in Teilflächen.
Menge: 60,000 m2

**2.2.40 Unebenheiten ausgleichen, d=20-40mm**
Unebenheiten der Betondachdecke wie Plattenstöße mit
kunststoffmodifiziertem Zementmörtel (PCC) ausgleichen,
Ausgleichsdicke über 20 bis 40mm,
Einzelflächen über 1,0bis 5,0m2,
ca. 10% der Gesamtfläche.
Menge: 20,000 m2

**2.2.50 Durchbruch schließen Leichtbeton LC25/28**
Durchbruch schließen mit Leichtbeton LC 25/28 DIN EN
206-1, DIN 1045-2, einschl. Schalung,
Oberflächenstruktur der sichtbaren Flächen an
angrenzende Flächen anpassen,
Größe der Öffnung bis 50 x 50 cm,
Ausführung in Deckenfläche, Untergrund Beton.
Menge: 5,000 St

**2.2.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**2.2.70 Abriss Dachaufbau Bitumen 4-7 Lagen**
Vorhandenen Dachaufbau inkl. aller
Anschlüsse bis auf die Tragschale
abräumen. Die Deckunterlage von Staub
und losen Teilen säubern, hochstehende
Kanten und Grate entfernen und gründlich
mit geeigneten Maßnahmen säubern.
Anfallenden Schutt nach Materialien
trennen und vom Dach in die Container
schaffen.
Menge: 660,000 m2

**2.2.80 Abriss Dachrinnen**
Vorhandene Zinkrinnen, Traufbleche etc.
entfernen und Unebenheiten egalisieren.
Anfallenden Schutt nach Materialien
trennen und vom Dach in die Container
schaffen.
Menge: 20,000 m

**2.2.90 Abriss Fallrohre**
Vorhandene Fallrohre mit Rohrschellen
und Bögen entfernen. Anfallenden Schutt
nach Materialien trennen und vom Dach
in die Container schaffen.
Menge: 4,000 m

**2.2.100 Abriss Wandanschluss, fixiert**
Vorhandenen Wandanschluss mit
mechanischer Fixierung entfernen und
Untergrund egalisieren. Anfallenden
Schutt nach Materialien trennen und
vom Dach in die Container schaffen.
Menge: 45,000 m

**2.2.110 Abriss Mauerabdeckung + Attikaabschluss**
Vorhandene Attikaabschlüsse,
h = 50 cm., b = 40 cm,
entfernen und Unebenheiten
egalisieren. Anfallenden Schutt nach
Materialien trennen und vom Dach in
die Container schaffen.
Menge: 133,000 m

**2.2.120 Abriss Mauerabdeckung**
Vorhandene Mauerabdeckung entfernen.
Anfallenden Schutt nach Materialien
trennen und vom Dach in die Container
schaffen.
Menge: 19,000 m

**2.2.130 Abriss Dachrandprofile und -abschlüsse**
Vorhandene Dachrandprofile und
-abschlüsse entfernen. Anfallenden
Schutt nach Materialien trennen und
vom Dach in die Container schaffen.
Die Dachrandprofile sind während der
Demontage mit geeigneten Maßnahmen
vor dem Abstürzen zu sichern.
Menge: 114,000 m

**2.2.140 Abriss Lüfter, einteilig**
Vorhandene einteilige Lüfter,
d = 100 mm, ausbauen. Anfallenden
Schutt nach Materialien trennen und
vom Dach in die Container schaffen.
Menge: 12,000 St

**2.2.150 Abriss Dachgully, einteilig**
Vorhandene einteilige Dachgullys,
d = 100 mm, ausbauen. Anfallenden
Schutt nach Materialien trennen und
vom Dach in die Container schaffen.
Menge: 4,000 St

**2.2.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 660,000 m2

**2.2.170 SCR-Matte, Schleppstreifen an Fuge**
Schleppstreifen aus Icopal-SCR-Matte,
hochreißfeste Trenn- und Verstärkungslage, oberseitig Elastomerbitumen und
PP-Vlies, unterseitig 180 g/m²
Polyestervlies, d = 2,0 mm, mit
Polyestervlies zur Dachfläche,
b = 25 cm, auf Fertigteildecken im
Bereich der Auflagerfugen fachgerecht
verlegen und gegen Verrutschen einseitig
fixieren.
Menge: 450,000 m

**2.2.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 96,000 m

**2.2.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**2.2.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**2.2.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**2.2.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 634,000 m2

**2.2.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 660,000 m2

**2.2.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**2.2.250 Anschluss Eckausbildung**
Eckausbildungen zum Anschluss der
Vorposition fachgerecht herstellen.
Menge: 8,000 St

**2.2.260 WA zweilagig, starr**
Wandanschluss an Lüfter, wie folgt
herstellen:
2 x 65 x 65 cm
6 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 15,000 m

**2.2.270 Anschluss Eckausbildung**
Eckausbildungen zum Anschluss der
Vorposition fachgerecht herstellen.
Menge: 32,000 St

**2.2.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 38,000 m

**2.2.290 Mauerabdeckprofil**
Mauerabdeckprofil Brandwand einschließlich Halteprofile, Stoßverbindungen usw. fachgerecht montieren (Berechnungsgrundlage
DIN EN 1991-1-4).
Fabrikat: Alural MA 1
Abwicklung: 950 mm
Materialstärke: 3.0 mm
Farbe: RAL ...
Menge: 19,000 m

**2.2.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 114,000 m

**2.2.310 Anschluss Eckausbildung**
Eckausbildungen zum Anschluss der
Vorposition fachgerecht herstellen.
Menge: 13,000 St

**2.2.320 Mauerabdeckprofil**
Mauerabdeckprofil einschließlich Halteprofile, Stoßverbindungen usw. fachgerecht montieren (Berechnungsgrundlage
DIN EN 1991-1-4).
Fabrikat: Alural MA 3
Abwicklung: 900 mm
Materialstärke: 3,0 mm
Farbe: RAL ...
Menge: 114,000 m

**2.2.330 Innen- und Außenecken montieren**
Rechtwinklig geschweißte Eckformteile
(Außen- und Innenecken) nach Herstellervorschrift fachgerecht montieren.
Menge: 15,000 St

**2.2.340 Endstücke montieren**
Endstücke (rechts oder links) nach
Herstellervorschrift fachgerecht
montieren
Menge: 2,000 St

**2.2.350 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**2.2.360 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**2.2.370 Eckformteile, Sonderwinkel montieren**
Außerrechtwinklig geschweißte Eckformteile (Winkel nach Angabe: ... °) nach
Herstellervorschrift fachgerecht montieren.
Menge: 2,000 St

**2.2.380 Endstücke montieren**
Endstücke (rechts oder links) nach
Herstellervorschrift fachgerecht
montieren
Menge: 4,000 St

**2.2.390 Hängedachrinne Zink 333 mm**
Hängedachrinne DIN EN 612, aus
legiertem Zink DIN EN 988 (Titanzink)
Nenngröße 333 mm, halbrund,
Dicke 0,7 mm, inkl. Rinnenhalter
montieren. Rinnenhalter einlassen und
mit korrosionsgeschützten Nägeln
befestigen. Längen gelötet verbinden.
Menge: 20,000 m

**2.2.400 Rinne mit Korrosionsschutz beschichten**
Rinne mit geeignetem Korrosionsschutz
nach Herstellerangaben beschichten.
Fabrikat: ...
Menge: 20,000 m

**2.2.410 Rinnboden (Rinnenendstück)**
Rinnenendstück, gebördelt, passend zu
vorbeschriebener Dachrinne montieren.
Menge: 4,000 St

**2.2.420 Einhangstutzen für Rinne**
Rinneneinhangstutzen, halbrund, gerade,
passend zur Dachrinne, wie folgt montieren: ovales Loch in Rinne schneiden und
Rand nach unten bördeln. Vordere Aufkantung des Einhangstutzens einhängen und
hintere Aufkantung um Wasserfalz klemmen
Menge: 4,000 St

**2.2.430 Traufblech Zink, stützende Funktion**
Traufeinlaufblech mit stützender
Funktion aus Titanzink 0,7 mm,
Zuschnitt 200 mm, direkt mit Nägeln
im Abstand von max. 5 cm parallel zur
Traufe befestigen. Einzellängen der
Traufbleche max. 3 m.
Menge: 20,000 m

**2.2.440 Fallrohr 100 mm**
Regenfallrohr, rund, Nenngröße 100 mm,
passend zur Dachrinne,
maschinell innen gelötet, inkl. feuerverzinkten Rohrschellen, nichtrostender
Ringschraube, Wulst und Scharnier
herstellen. Rohrwulste oder Nasen über
den Rohrschellen als Auflager anlöten.
Menge: 4,000 m

**2.2.450 Fallrohrbogen 60°**
Fallrohrbogen bis 60° passend zum
Fallrohr, d = 100 mm, fachgerecht
einbauen.
Menge: 4,000 St

**2.2.460 BMI Sanierungs-Lüfterelement Icopal**
BMI Sanierungs-Lüfterelement für den
senkrechten Einbau in das Flachdach, aus
säurebeständigem Edelstahl nach AISI 316,
mit BMI Bitumenmanschette Polar (500 x 500 mm),
inkl. Rollring und abnehmbarer Edelstahlhaube,
4 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 12,000 St

**2.2.470 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**2.2.480 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**2.2.490 Blitzschutzanlage**
*** Pauschalposition
*** Bedarfsposition ohne GB
Blitzschutzanlage mit Haltern und allen
Zubehörteilen fachgerecht montieren.
Die Funktionsüberprüfung erfolgt
bauseits.
Menge: 1,000 psch

#### Abschnitt 2.3 Dächer Eingänge

**2.3.10 Abriss Dachaufbau**
Vorhandenen Dachaufbau inkl. aller
Anschlüsse bis auf die Tragschale
abräumen. Die Deckunterlage von Staub
und losen Teilen säubern, hochstehende
Kanten und Grate entfernen und gründlich
mit geeigneten Maßnahmen säubern.
Anfallenden Schutt nach Materialien
trennen und vom Dach in die Container
schaffen.
Menge: 44,000 m2

**2.3.20 Untergrund reinigen Beton nicht tragfähige Beschichtung**
Reinigen des Untergrundes aus Beton von nicht
tragfähigen Beschichtungen der Gefällebetonschicht,
Dicke über 2 bis 4 cm,
anfallende Stoffe im Behälter des AN sammeln und
entsorgen, die Entsorgung wird nicht gesondert
vergütet, Untergrund waagerecht bzw. im Gefälle bis
max.3%, Höhe bis 3 m, Kalkulation in Teilflächen, ca.
25% der Gesamtdachfläche .
Menge: 80,000 m2

**2.3.30 Untergrund ausgleichen kunststoffmodifizierter Zementmörtel D 10-20mm**
kunststoffmodifizierter Zementmörtel D 10-20mm
Ausgleichen des Untergrundes aus Beton, bei
Gefälleabweichungen und größeren Unebenheiten, mit
kunststoffmodifizierter Ausgleichsmasse, Dicke über 20
bis 40 mm, einschl. Grundieren, Untergrund waagerecht
bis im Gefälle bis max. 5%, Ausführung in Teilflächen.
Menge: 60,000 m2

**2.3.40 Unebenheiten ausgleichen, d=20-40mm**
Unebenheiten der Betondachdecke wie Plattenstöße mit
kunststoffmodifiziertem Zementmörtel (PCC) ausgleichen,
Ausgleichsdicke über 20 bis 40mm,
Einzelflächen über 1,0bis 5,0m2,
ca. 10% der Gesamtfläche.
Menge: 20,000 m2

**2.3.50 Durchbruch schließen Leichtbeton LC25/28**
Durchbruch schließen mit Leichtbeton LC 25/28 DIN EN
206-1, DIN 1045-2, einschl. Schalung,
Oberflächenstruktur der sichtbaren Flächen an
angrenzende Flächen anpassen,
Größe der Öffnung bis 50 x 50 cm,
Ausführung in Deckenfläche, Untergrund Beton.
Menge: 5,000 St

**2.3.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**2.3.70 Abriss Mauerabdeckung + Attikaabschluss**
Vorhandene Mauerabdeckung und Attikaabschlüsse, h = 65 cm, b = 40 cm,
entfernen und Unebenheiten
egalisieren. Anfallenden Schutt nach
Materialien trennen und vom Dach in
die Container schaffen.
Menge: 32,000 m

**2.3.80 Abriss Wandanschluss, fixiert**
Vorhandenen Wandanschluss mit
mechanischer Fixierung entfernen und
Untergrund egalisieren. Anfallenden
Schutt nach Materialien trennen und
vom Dach in die Container schaffen.
Menge: 24,000 m

**2.3.90 Abriss Wandanschluss, fixiert**
Vorhandene  Anschlüsse an Lüfter
32 cm x 40 cm, h =70 cm, mit
mechanischer Fixierung entfernen und
Untergrund egalisieren. Anfallenden
Schutt nach Materialien trennen und
vom Dach in die Container schaffen.
Menge: 2,000 m

**2.3.100 Abriss Dachgully, zweiteilig**
Vorhandene 2 x zweiteilige Dachgullys,
d = 100 mm und 2 x Notüberläufe DN 80,
ausbauen. Anfallenden
Schutt nach Materialien trennen und
vom Dach in die Container schaffen.
Menge: 4,000 St

**2.3.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**2.3.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**2.3.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**2.3.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**2.3.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**2.3.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**2.3.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**2.3.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**2.3.190 Anschluss Eckausbildung**
Eckausbildungen zum Anschluss der
Vorposition fachgerecht herstellen.
Menge: 4,000 St

**2.3.200 Mauerabdeckprofil**
Mauerabdeckprofil einschließlich Halteprofile, Stoßverbindungen usw. fachgerecht montieren (Berechnungsgrundlage
DIN EN 1991-1-4).
Fabrikat: Alural MA 3
Abwicklung: 750 mm
Materialstärke: 2,0 mm
Farbe: RAL ...
Menge: 32,000 m

**2.3.210 Außenecke montieren**
Rechtwinklig geschweißte Eckformteile
(Außenecken) nach Herstellervorschrift
fachgerecht montieren.
Menge: 4,000 St

**2.3.220 Aufkantungen montieren**
Aufkantungen für Anschluss an aufgehendes Mauerwerk (rechts oder links)
nach Herstellervorschrift fachgerecht
montieren.
Menge: 4,000 St

**2.3.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**2.3.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**2.3.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**2.3.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St

### Bereich 3 Haus 9-11

*Hinweis: A u s s c h r e i b u n g s e m p f e h l u n g*
A u s s c h r e i b u n g s e m p f e h l u n g
Für Produkte und Systemlösungen der BMI Group

Bauvorhaben Covivio Freiberger Str. 9 - 11

Zuständiger BMI Systemberater: Gisbert Mucha

LV-Ersteller:  Gisbert Mucha

Tragkonstruktion: Betonkassettenplatten

Vorhandener Dachaufbau: mehrlagig Bitumenbahen, ca 5
 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 3.1 Baustelleneinrichtung

**3.1.10 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**3.1.20 Flachdachseitenschutz mobil, Höhe 1,1 m,**
Flachdachseitenschutz mobil, Höhe 1,1 m,
mobilen Flachdachseitenschutz / Absturzsicherung
entsprechend Forderung der BG Bau
auf die Dachfläche transportieren / errichten / install
-
ieren / umsetzen / über den Bauzeitraum vorhalten,
nach Beendigung der Arbeiten wieder abbauen
und abtransportieren
Menge: 110,000 m

**3.1.30 Flachdachseitenschutz Vorhalten**
Flachdachseitenschutz - Vorhaltung
vor- und unterhalten.
Die Abrechnung erfolgt pro m und angefangener
Woche. Ansatz 8 Wochen
Menge: 880,000 m/Wo

**3.1.40 Abgrenzung Arbeitsbereiche**
Abgrenzung Arbeitsbereiche
Abgrenzung der Arbeitsbereiche zum Dachrand,
in denen kein Flachdachseitenschutz vorhanden ist,
mit Kettenständern und rot / weißen Stahlketten
Menge: 60,000 m

**3.1.50 Abgrenzung Arbeitsbereiche Vorhalten**
Vorhaltung
vor- und unterhalten.
Die Abrechnung erfolgt pro m und angefangener
Woche. Ansatz 8 Wochen
Menge: 480,000 m/Wo

**3.1.60 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 3.2 Hauptdach

**3.2.10 Abriss Blitzschutz**
Vorhandene Blitzschutzanlage demontieren. Anfallenden Schutt nach
Materialien trennen und vom Dach
in die Container schaffen.
Menge: 56,000 m

**3.2.20 Abriss Dachaufbau Bitumen 4-7 Lagen**
Vorhandenen Dachaufbau inkl. aller
Anschlüsse bis auf die Tragschale
abräumen. Die Deckunterlage von Staub
und losen Teilen säubern, hochstehende
Kanten und Grate entfernen und gründlich
mit geeigneten Maßnahmen säubern.
Anfallenden Schutt nach Materialien
trennen und vom Dach in die Container
schaffen.
Menge: 530,000 m2

**3.2.30 Untergrund reinigen Beton nicht tragfähige Beschichtung**
Reinigen des Untergrundes aus Beton von nicht
tragfähigen Beschichtungen der Gefällebetonschicht,
Dicke über 2 bis 4 cm,
anfallende Stoffe im Behälter des AN sammeln und
entsorgen, die Entsorgung wird nicht gesondert
vergütet, Untergrund waagerecht bzw. im Gefälle bis
max.3%, Höhe bis 3 m, Kalkulation in Teilflächen, ca.
25% der Gesamtdachfläche .
Menge: 80,000 m2

**3.2.40 Untergrund ausgleichen kunststoffmodifizierter Zementmörtel D 10-20mm**
kunststoffmodifizierter Zementmörtel D 10-20mm
Ausgleichen des Untergrundes aus Beton, bei
Gefälleabweichungen und größeren Unebenheiten, mit
kunststoffmodifizierter Ausgleichsmasse, Dicke über 20
bis 40 mm, einschl. Grundieren, Untergrund waagerecht
bis im Gefälle bis max. 5%, Ausführung in Teilflächen.
Menge: 60,000 m2

**3.2.50 Unebenheiten ausgleichen, d=20-40mm**
Unebenheiten der Betondachdecke wie Plattenstöße mit
kunststoffmodifiziertem Zementmörtel (PCC) ausgleichen,
Ausgleichsdicke über 20 bis 40mm,
Einzelflächen über 1,0bis 5,0m2,
ca. 10% der Gesamtfläche.
Menge: 20,000 m2

**3.2.60 Durchbruch schließen Leichtbeton LC25/28**
Durchbruch schließen mit Leichtbeton LC 25/28 DIN EN
206-1, DIN 1045-2, einschl. Schalung,
Oberflächenstruktur der sichtbaren Flächen an
angrenzende Flächen anpassen,
Größe der Öffnung bis 50 x 50 cm,
Ausführung in Deckenfläche, Untergrund Beton.
Menge: 5,000 St

**3.2.70 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**3.2.80 Abriss Dachrinnen**
Vorhandene Zinkrinnen, Traufbleche etc.
entfernen und Unebenheiten egalisieren.
Anfallenden Schutt nach Materialien
trennen und vom Dach in die Container
schaffen.
Menge: 20,000 m

**3.2.90 Abriss Fallrohre**
Vorhandene Fallrohre mit Rohrschellen
und Bögen entfernen. Anfallenden Schutt
nach Materialien trennen und vom Dach
in die Container schaffen.
Menge: 4,000 m

**3.2.100 Abriss Wandanschluss, fixiert**
Vorhandenen Wandanschluss mit
mechanischer Fixierung entfernen und
Untergrund egalisieren. Anfallenden
Schutt nach Materialien trennen und
vom Dach in die Container schaffen.
Menge: 45,000 m

**3.2.110 Abriss Mauerabdeckung + Attikaabschluss**
Vorhandene Attikaabschlüsse,
h = 50 cm., b = 40 cm,
entfernen und Unebenheiten
egalisieren. Anfallenden Schutt nach
Materialien trennen und vom Dach in
die Container schaffen.
Menge: 97,000 m

**3.2.120 Abriss Mauerabdeckung**
Vorhandene Mauerabdeckung entfernen.
Anfallenden Schutt nach Materialien
trennen und vom Dach in die Container
schaffen.
Menge: 14,000 m

**3.2.130 Abriss Dachrandprofile und -abschlüsse**
Vorhandene Dachrandprofile und
-abschlüsse entfernen. Anfallenden
Schutt nach Materialien trennen und
vom Dach in die Container schaffen.
Die Dachrandprofile sind während der
Demontage mit geeigneten Maßnahmen
vor dem Abstürzen zu sichern.
Menge: 83,000 m

**3.2.140 Abriss Lüfter, einteilig**
Vorhandene einteilige Lüfter,
d = 100 mm, ausbauen. Anfallenden
Schutt nach Materialien trennen und
vom Dach in die Container schaffen.
Menge: 10,000 St

**3.2.150 Abriss Dachgully, einteilig**
Vorhandene einteilige Dachgullys,
d = 100 mm, ausbauen. Anfallenden
Schutt nach Materialien trennen und
vom Dach in die Container schaffen.
Menge: 4,000 St

**3.2.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 530,000 m2

**3.2.170 SCR-Matte, Schleppstreifen an Fuge**
Schleppstreifen aus Icopal-SCR-Matte,
hochreißfeste Trenn- und Verstärkungslage, oberseitig Elastomerbitumen und
PP-Vlies, unterseitig 180 g/m²
Polyestervlies, d = 2,0 mm, mit
Polyestervlies zur Dachfläche,
b = 25 cm, auf Fertigteildecken im
Bereich der Auflagerfugen fachgerecht
verlegen und gegen Verrutschen einseitig
fixieren.
Menge: 380,000 m

**3.2.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 78,000 m

**3.2.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**3.2.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**3.2.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**3.2.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 504,000 m2

**3.2.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 530,000 m2

**3.2.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**3.2.250 Anschluss Eckausbildung**
Eckausbildungen zum Anschluss der
Vorposition fachgerecht herstellen.
Menge: 8,000 St

**3.2.260 WA zweilagig, starr**
Wandanschluss an Lüfter, wie folgt
herstellen:
4 x 65 x 65 cm
4 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 18,000 m

**3.2.270 Anschluss Eckausbildung**
Eckausbildungen zum Anschluss der
Vorposition fachgerecht herstellen.
Menge: 32,000 St

**3.2.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 28,000 m

**3.2.290 Mauerabdeckprofil**
Mauerabdeckprofil Brandwand einschließlich Halteprofile, Stoßverbindungen usw. fachgerecht montieren (Berechnungsgrundlage
DIN EN 1991-1-4).
Fabrikat: Alural MA 1
Abwicklung: 950 mm
Materialstärke: 3.0 mm
Farbe: RAL ...
Menge: 14,000 m

**3.2.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 83,000 m

**3.2.310 Anschluss Eckausbildung**
Eckausbildungen zum Anschluss der
Vorposition fachgerecht herstellen.
Menge: 8,000 St

**3.2.320 Mauerabdeckprofil**
Mauerabdeckprofil einschließlich Halteprofile, Stoßverbindungen usw. fachgerecht montieren (Berechnungsgrundlage
DIN EN 1991-1-4).
Fabrikat: Alural MA 3
Abwicklung: 900 mm
Materialstärke: 3,0 mm
Farbe: RAL ...
Menge: 83,000 m

**3.2.330 Innen- und Außenecken montieren**
Rechtwinklig geschweißte Eckformteile
(Außen- und Innenecken) nach Herstellervorschrift fachgerecht montieren.
Menge: 8,000 St

**3.2.340 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**3.2.350 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**3.2.360 Eckformteile, Sonderwinkel montieren**
Außerrechtwinklig geschweißte Eckformteile (Winkel nach Angabe: ... °) nach
Herstellervorschrift fachgerecht montieren.
Menge: 2,000 St

**3.2.370 Endstücke montieren**
Endstücke (rechts oder links) nach
Herstellervorschrift fachgerecht
montieren
Menge: 4,000 St

**3.2.380 Hängedachrinne Zink 333 mm**
Hängedachrinne DIN EN 612, aus
legiertem Zink DIN EN 988 (Titanzink)
Nenngröße 333 mm, halbrund,
Dicke 0,7 mm, inkl. Rinnenhalter
montieren. Rinnenhalter einlassen und
mit korrosionsgeschützten Nägeln
befestigen. Längen gelötet verbinden.
Menge: 20,000 m

**3.2.390 Rinne mit Korrosionsschutz beschichten**
Rinne mit geeignetem Korrosionsschutz
nach Herstellerangaben beschichten.
Fabrikat: ...
Menge: 20,000 m

**3.2.400 Rinnboden (Rinnenendstück)**
Rinnenendstück, gebördelt, passend zu
vorbeschriebener Dachrinne montieren.
Menge: 4,000 St

**3.2.410 Einhangstutzen für Rinne**
Rinneneinhangstutzen, halbrund, gerade,
passend zur Dachrinne, wie folgt montieren: ovales Loch in Rinne schneiden und
Rand nach unten bördeln. Vordere Aufkantung des Einhangstutzens einhängen und
hintere Aufkantung um Wasserfalz klemmen
Menge: 4,000 St

**3.2.420 Traufblech Zink, stützende Funktion**
Traufeinlaufblech mit stützender
Funktion aus Titanzink 0,7 mm,
Zuschnitt 200 mm, direkt mit Nägeln
im Abstand von max. 5 cm parallel zur
Traufe befestigen. Einzellängen der
Traufbleche max. 3 m.
Menge: 20,000 m

**3.2.430 Fallrohr 100 mm**
Regenfallrohr, rund, Nenngröße 100 mm,
passend zur Dachrinne,
maschinell innen gelötet, inkl. feuerverzinkten Rohrschellen, nichtrostender
Ringschraube, Wulst und Scharnier
herstellen. Rohrwulste oder Nasen über
den Rohrschellen als Auflager anlöten.
Menge: 4,000 m

**3.2.440 Fallrohrbogen 60°**
Fallrohrbogen bis 60° passend zum
Fallrohr, d = 100 mm, fachgerecht
einbauen.
Menge: 4,000 St

**3.2.450 BMI Sanierungs-Lüfterelement Icopal**
BMI Sanierungs-Lüfterelement für den
senkrechten Einbau in das Flachdach, aus
säurebeständigem Edelstahl nach AISI 316,
mit BMI Bitumenmanschette Polar (500 x 500 mm),
inkl. Rollring und abnehmbarer Edelstahlhaube,
2 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 10,000 St

**3.2.460 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**3.2.470 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**3.2.480 Blitzschutzanlage**
*** Pauschalposition
Blitzschutzanlage mit Haltern und allen
Zubehörteilen fachgerecht montieren.
Die Funktionsüberprüfung erfolgt
bauseits.
Menge: 1,000 psch

#### Abschnitt 3.3 Dächer Eingänge

**3.3.10 Abriss Dachaufbau**
Vorhandenen Dachaufbau inkl. aller
Anschlüsse bis auf die Tragschale
abräumen. Die Deckunterlage von Staub
und losen Teilen säubern, hochstehende
Kanten und Grate entfernen und gründlich
mit geeigneten Maßnahmen säubern.
Anfallenden Schutt nach Materialien
trennen und vom Dach in die Container
schaffen.
Menge: 44,000 m2

**3.3.20 Untergrund reinigen Beton nicht tragfähige Beschichtung**
Reinigen des Untergrundes aus Beton von nicht
tragfähigen Beschichtungen der Gefällebetonschicht,
Dicke über 2 bis 4 cm,
anfallende Stoffe im Behälter des AN sammeln und
entsorgen, die Entsorgung wird nicht gesondert
vergütet, Untergrund waagerecht bzw. im Gefälle bis
max.3%, Höhe bis 3 m, Kalkulation in Teilflächen, ca.
25% der Gesamtdachfläche .
Menge: 80,000 m2

**3.3.30 Untergrund ausgleichen kunststoffmodifizierter Zementmörtel D 10-20mm**
kunststoffmodifizierter Zementmörtel D 10-20mm
Ausgleichen des Untergrundes aus Beton, bei
Gefälleabweichungen und größeren Unebenheiten, mit
kunststoffmodifizierter Ausgleichsmasse, Dicke über 20
bis 40 mm, einschl. Grundieren, Untergrund waagerecht
bis im Gefälle bis max. 5%, Ausführung in Teilflächen.
Menge: 60,000 m2

**3.3.40 Unebenheiten ausgleichen, d=20-40mm**
Unebenheiten der Betondachdecke wie Plattenstöße mit
kunststoffmodifiziertem Zementmörtel (PCC) ausgleichen,
Ausgleichsdicke über 20 bis 40mm,
Einzelflächen über 1,0bis 5,0m2,
ca. 10% der Gesamtfläche.
Menge: 20,000 m2

**3.3.50 Durchbruch schließen Leichtbeton LC25/28**
Durchbruch schließen mit Leichtbeton LC 25/28 DIN EN
206-1, DIN 1045-2, einschl. Schalung,
Oberflächenstruktur der sichtbaren Flächen an
angrenzende Flächen anpassen,
Größe der Öffnung bis 50 x 50 cm,
Ausführung in Deckenfläche, Untergrund Beton.
Menge: 5,000 St

**3.3.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**3.3.70 Abriss Mauerabdeckung + Attikaabschluss**
Vorhandene Mauerabdeckung und Attikaabschlüsse, h = 65 cm, b = 40 cm,
entfernen und Unebenheiten
egalisieren. Anfallenden Schutt nach
Materialien trennen und vom Dach in
die Container schaffen.
Menge: 32,000 m

**3.3.80 Abriss Wandanschluss, fixiert**
Vorhandenen Wandanschluss mit
mechanischer Fixierung entfernen und
Untergrund egalisieren. Anfallenden
Schutt nach Materialien trennen und
vom Dach in die Container schaffen.
Menge: 24,000 m

**3.3.90 Abriss Wandanschluss, fixiert**
Vorhandene  Anschlüsse an Lüfter
32 cm x 40 cm, h =70 cm, mit
mechanischer Fixierung entfernen und
Untergrund egalisieren. Anfallenden
Schutt nach Materialien trennen und
vom Dach in die Container schaffen.
Menge: 2,000 m

**3.3.100 Abriss Dachgully, zweiteilig**
Vorhandene 2 x zweiteilige Dachgullys,
d = 100 mm und 2 x Notüberläufe DN 80,
ausbauen. Anfallenden
Schutt nach Materialien trennen und
vom Dach in die Container schaffen.
Menge: 4,000 St

**3.3.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**3.3.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**3.3.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**3.3.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**3.3.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**3.3.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**3.3.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**3.3.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**3.3.190 Anschluss Eckausbildung**
Eckausbildungen zum Anschluss der
Vorposition fachgerecht herstellen.
Menge: 4,000 St

**3.3.200 Mauerabdeckprofil**
Mauerabdeckprofil einschließlich Halteprofile, Stoßverbindungen usw. fachgerecht montieren (Berechnungsgrundlage
DIN EN 1991-1-4).
Fabrikat: Alural MA 3
Abwicklung: 750 mm
Materialstärke: 2,0 mm
Farbe: RAL ...
Menge: 32,000 m

**3.3.210 Außenecke montieren**
Rechtwinklig geschweißte Eckformteile
(Außenecken) nach Herstellervorschrift
fachgerecht montieren.
Menge: 4,000 St

**3.3.220 Aufkantungen montieren**
Aufkantungen für Anschluss an aufgehendes Mauerwerk (rechts oder links)
nach Herstellervorschrift fachgerecht
montieren.
Menge: 4,000 St

**3.3.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**3.3.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**3.3.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**3.3.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St

### Bereich 4 Haus 13-15

*Hinweis: A u s s c h r e i b u n g s e m p f e h l u n g*
A u s s c h r e i b u n g s e m p f e h l u n g
Für Produkte und Systemlösungen der BMI Group

Bauvorhaben Covivio Freiberger Str. 13 - 15

Zuständiger BMI Systemberater: Gisbert Mucha

LV-Ersteller:  Gisbert Mucha

Tragkonstruktion: Betonkassettenplatten
Vorhandener Dachaufbau: mehrlagig Bitumenbahen, ca 5
 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 4.0 Baustelleneinrichtung

**4.0.10 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**4.0.20 Flachdachseitenschutz mobil, Höhe 1,1 m,**
Flachdachseitenschutz mobil, Höhe 1,1 m,
mobilen Flachdachseitenschutz / Absturzsicherung
entsprechend Forderung der BG Bau
auf die Dachfläche transportieren / errichten / install
-
ieren / umsetzen / über den Bauzeitraum vorhalten,
nach Beendigung der Arbeiten wieder abbauen
und abtransportieren
Menge: 110,000 m

**4.0.30 Flachdachseitenschutz Vorhalten**
Flachdachseitenschutz - Vorhaltung
vor- und unterhalten.
Die Abrechnung erfolgt pro m und angefangener
Woche. Ansatz 8 Wochen
Menge: 880,000 m/Wo

**4.0.40 Abgrenzung Arbeitsbereiche**
Abgrenzung Arbeitsbereiche
Abgrenzung der Arbeitsbereiche zum Dachrand,
in denen kein Flachdachseitenschutz vorhanden ist,
mit Kettenständern und rot / weißen Stahlketten
Menge: 60,000 m

**4.0.50 Abgrenzung Arbeitsbereiche Vorhalten**
Vorhaltung
vor- und unterhalten.
Die Abrechnung erfolgt pro m und angefangener
Woche. Ansatz 8 Wochen
Menge: 480,000 m/Wo

**4.0.60 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 4.1 Hauptdach

**4.1.10 Abriss Blitzschutz**
Vorhandene Blitzschutzanlage demontieren. Anfallenden Schutt nach
Materialien trennen und vom Dach
in die Container schaffen.
Menge: 56,000 m

**4.1.20 Abriss Dachaufbau Bitumen 4-7 Lagen**
Vorhandenen Dachaufbau inkl. aller
Anschlüsse bis auf die Tragschale
abräumen. Die Deckunterlage von Staub
und losen Teilen säubern, hochstehende
Kanten und Grate entfernen und gründlich
mit geeigneten Maßnahmen säubern.
Anfallenden Schutt nach Materialien
trennen und vom Dach in die Container
schaffen.
Menge: 530,000 m2

**4.1.30 Untergrund reinigen Beton nicht tragfähige Beschichtung**
Reinigen des Untergrundes aus Beton von nicht
tragfähigen Beschichtungen der Gefällebetonschicht,
Dicke über 2 bis 4 cm,
anfallende Stoffe im Behälter des AN sammeln und
entsorgen, die Entsorgung wird nicht gesondert
vergütet, Untergrund waagerecht bzw. im Gefälle bis
max.3%, Höhe bis 3 m, Kalkulation in Teilflächen, ca.
25% der Gesamtdachfläche .
Menge: 80,000 m2

**4.1.40 Untergrund ausgleichen kunststoffmodifizierter Zementmörtel D 10-20mm**
kunststoffmodifizierter Zementmörtel D 10-20mm
Ausgleichen des Untergrundes aus Beton, bei
Gefälleabweichungen und größeren Unebenheiten, mit
kunststoffmodifizierter Ausgleichsmasse, Dicke über 20
bis 40 mm, einschl. Grundieren, Untergrund waagerecht
bis im Gefälle bis max. 5%, Ausführung in Teilflächen.
Menge: 60,000 m2

**4.1.50 Unebenheiten ausgleichen, d=20-40mm**
Unebenheiten der Betondachdecke wie Plattenstöße mit
kunststoffmodifiziertem Zementmörtel (PCC) ausgleichen,
Ausgleichsdicke über 20 bis 40mm,
Einzelflächen über 1,0bis 5,0m2,
ca. 10% der Gesamtfläche.
Menge: 20,000 m2

**4.1.60 Durchbruch schließen Leichtbeton LC25/28**
Durchbruch schließen mit Leichtbeton LC 25/28 DIN EN
206-1, DIN 1045-2, einschl. Schalung,
Oberflächenstruktur der sichtbaren Flächen an
angrenzende Flächen anpassen,
Größe der Öffnung bis 50 x 50 cm,
Ausführung in Deckenfläche, Untergrund Beton.
Menge: 5,000 St

**4.1.70 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**4.1.80 Abriss Dachrinnen**
Vorhandene Zinkrinnen, Traufbleche etc.
entfernen und Unebenheiten egalisieren.
Anfallenden Schutt nach Materialien
trennen und vom Dach in die Container
schaffen.
Menge: 20,000 m

**4.1.90 Abriss Fallrohre**
Vorhandene Fallrohre mit Rohrschellen
und Bögen entfernen. Anfallenden Schutt
nach Materialien trennen und vom Dach
in die Container schaffen.
Menge: 4,000 m

**4.1.100 Abriss Wandanschluss, fixiert**
Vorhandenen Wandanschluss mit
mechanischer Fixierung entfernen und
Untergrund egalisieren. Anfallenden
Schutt nach Materialien trennen und
vom Dach in die Container schaffen.
Menge: 45,000 m

**4.1.110 Abriss Mauerabdeckung + Attikaabschluss**
Vorhandene Attikaabschlüsse,
h = 50 cm., b = 40 cm,
entfernen und Unebenheiten
egalisieren. Anfallenden Schutt nach
Materialien trennen und vom Dach in
die Container schaffen.
Menge: 97,000 m

**4.1.120 Abriss Mauerabdeckung**
Vorhandene Mauerabdeckung entfernen.
Anfallenden Schutt nach Materialien
trennen und vom Dach in die Container
schaffen.
Menge: 14,000 m

**4.1.130 Abriss Dachrandprofile und -abschlüsse**
Vorhandene Dachrandprofile und
-abschlüsse entfernen. Anfallenden
Schutt nach Materialien trennen und
vom Dach in die Container schaffen.
Die Dachrandprofile sind während der
Demontage mit geeigneten Maßnahmen
vor dem Abstürzen zu sichern.
Menge: 83,000 m

**4.1.140 Abriss Lüfter, einteilig**
Vorhandene einteilige Lüfter,
d = 100 mm, ausbauen. Anfallenden
Schutt nach Materialien trennen und
vom Dach in die Container schaffen.
Menge: 10,000 St

**4.1.150 Abriss Dachgully, einteilig**
Vorhandene einteilige Dachgullys,
d = 100 mm, ausbauen. Anfallenden
Schutt nach Materialien trennen und
vom Dach in die Container schaffen.
Menge: 4,000 St

**4.1.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 530,000 m2

**4.1.170 SCR-Matte, Schleppstreifen an Fuge**
Schleppstreifen aus Icopal-SCR-Matte,
hochreißfeste Trenn- und Verstärkungslage, oberseitig Elastomerbitumen und
PP-Vlies, unterseitig 180 g/m²
Polyestervlies, d = 2,0 mm, mit
Polyestervlies zur Dachfläche,
b = 25 cm, auf Fertigteildecken im
Bereich der Auflagerfugen fachgerecht
verlegen und gegen Verrutschen einseitig
fixieren.
Menge: 380,000 m

**4.1.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 78,000 m

**4.1.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**4.1.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**4.1.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**4.1.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 504,000 m2

**4.1.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 530,000 m2

**4.1.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**4.1.250 Anschluss Eckausbildung**
Eckausbildungen zum Anschluss der
Vorposition fachgerecht herstellen.
Menge: 8,000 St

**4.1.260 WA zweilagig, starr**
Wandanschluss an Lüfter, wie folgt
herstellen:
4 x 65 x 65 cm
4 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 18,000 m

**4.1.270 Anschluss Eckausbildung**
Eckausbildungen zum Anschluss der
Vorposition fachgerecht herstellen.
Menge: 32,000 St

**4.1.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 28,000 m

**4.1.290 Mauerabdeckprofil**
Mauerabdeckprofil Brandwand einschließlich Halteprofile, Stoßverbindungen usw. fachgerecht montieren (Berechnungsgrundlage
DIN EN 1991-1-4).
Fabrikat: Alural MA 1
Abwicklung: 950 mm
Materialstärke: 3.0 mm
Farbe: RAL ...
Menge: 14,000 m

**4.1.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 83,000 m

**4.1.310 Anschluss Eckausbildung**
Eckausbildungen zum Anschluss der
Vorposition fachgerecht herstellen.
Menge: 8,000 St

**4.1.320 Mauerabdeckprofil**
Mauerabdeckprofil einschließlich Halteprofile, Stoßverbindungen usw. fachgerecht montieren (Berechnungsgrundlage
DIN EN 1991-1-4).
Fabrikat: Alural MA 3
Abwicklung: 900 mm
Materialstärke: 3,0 mm
Farbe: RAL ...
Menge: 83,000 m

**4.1.330 Innen- und Außenecken montieren**
Rechtwinklig geschweißte Eckformteile
(Außen- und Innenecken) nach Herstellervorschrift fachgerecht montieren.
Menge: 8,000 St

**4.1.340 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**4.1.350 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**4.1.360 Eckformteile, Sonderwinkel montieren**
Außerrechtwinklig geschweißte Eckformteile (Winkel nach Angabe: ... °) nach
Herstellervorschrift fachgerecht montieren.
Menge: 2,000 St

**4.1.370 Endstücke montieren**
Endstücke (rechts oder links) nach
Herstellervorschrift fachgerecht
montieren
Menge: 4,000 St

**4.1.380 Hängedachrinne Zink 333 mm**
Hängedachrinne DIN EN 612, aus
legiertem Zink DIN EN 988 (Titanzink)
Nenngröße 333 mm, halbrund,
Dicke 0,7 mm, inkl. Rinnenhalter
montieren. Rinnenhalter einlassen und
mit korrosionsgeschützten Nägeln
befestigen. Längen gelötet verbinden.
Menge: 20,000 m

**4.1.390 Rinne mit Korrosionsschutz beschichten**
Rinne mit geeignetem Korrosionsschutz
nach Herstellerangaben beschichten.
Fabrikat: ...
Menge: 20,000 m

**4.1.400 Rinnboden (Rinnenendstück)**
Rinnenendstück, gebördelt, passend zu
vorbeschriebener Dachrinne montieren.
Menge: 4,000 St

**4.1.410 Einhangstutzen für Rinne**
Rinneneinhangstutzen, halbrund, gerade,
passend zur Dachrinne, wie folgt montieren: ovales Loch in Rinne schneiden und
Rand nach unten bördeln. Vordere Aufkantung des Einhangstutzens einhängen und
hintere Aufkantung um Wasserfalz klemmen
Menge: 4,000 St

**4.1.420 Traufblech Zink, stützende Funktion**
Traufeinlaufblech mit stützender
Funktion aus Titanzink 0,7 mm,
Zuschnitt 200 mm, direkt mit Nägeln
im Abstand von max. 5 cm parallel zur
Traufe befestigen. Einzellängen der
Traufbleche max. 3 m.
Menge: 20,000 m

**4.1.430 Fallrohr 100 mm**
Regenfallrohr, rund, Nenngröße 100 mm,
passend zur Dachrinne,
maschinell innen gelötet, inkl. feuerverzinkten Rohrschellen, nichtrostender
Ringschraube, Wulst und Scharnier
herstellen. Rohrwulste oder Nasen über
den Rohrschellen als Auflager anlöten.
Menge: 4,000 m

**4.1.440 Fallrohrbogen 60°**
Fallrohrbogen bis 60° passend zum
Fallrohr, d = 100 mm, fachgerecht
einbauen.
Menge: 4,000 St

**4.1.450 BMI Sanierungs-Lüfterelement Icopal**
BMI Sanierungs-Lüfterelement für den
senkrechten Einbau in das Flachdach, aus
säurebeständigem Edelstahl nach AISI 316,
mit BMI Bitumenmanschette Polar (500 x 500 mm),
inkl. Rollring und abnehmbarer Edelstahlhaube,
2 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 10,000 St

**4.1.460 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**4.1.470 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**4.1.480 Blitzschutzanlage**
*** Pauschalposition
Blitzschutzanlage mit Haltern und allen
Zubehörteilen fachgerecht montieren.
Die Funktionsüberprüfung erfolgt
bauseits.
Menge: 1,000 psch

#### Abschnitt 4.2 Dächer Eingänge

**4.2.10 Abriss Dachaufbau**
Vorhandenen Dachaufbau inkl. aller
Anschlüsse bis auf die Tragschale
abräumen. Die Deckunterlage von Staub
und losen Teilen säubern, hochstehende
Kanten und Grate entfernen und gründlich
mit geeigneten Maßnahmen säubern.
Anfallenden Schutt nach Materialien
trennen und vom Dach in die Container
schaffen.
Menge: 44,000 m2

**4.2.20 Untergrund reinigen Beton nicht tragfähige Beschichtung**
Reinigen des Untergrundes aus Beton von nicht
tragfähigen Beschichtungen der Gefällebetonschicht,
Dicke über 2 bis 4 cm,
anfallende Stoffe im Behälter des AN sammeln und
entsorgen, die Entsorgung wird nicht gesondert
vergütet, Untergrund waagerecht bzw. im Gefälle bis
max.3%, Höhe bis 3 m, Kalkulation in Teilflächen, ca.
25% der Gesamtdachfläche .
Menge: 80,000 m2

**4.2.30 Untergrund ausgleichen kunststoffmodifizierter Zementmörtel D 10-20mm**
kunststoffmodifizierter Zementmörtel D 10-20mm
Ausgleichen des Untergrundes aus Beton, bei
Gefälleabweichungen und größeren Unebenheiten, mit
kunststoffmodifizierter Ausgleichsmasse, Dicke über 20
bis 40 mm, einschl. Grundieren, Untergrund waagerecht
bis im Gefälle bis max. 5%, Ausführung in Teilflächen.
Menge: 60,000 m2

**4.2.40 Unebenheiten ausgleichen, d=20-40mm**
Unebenheiten der Betondachdecke wie Plattenstöße mit
kunststoffmodifiziertem Zementmörtel (PCC) ausgleichen,
Ausgleichsdicke über 20 bis 40mm,
Einzelflächen über 1,0bis 5,0m2,
ca. 10% der Gesamtfläche.
Menge: 20,000 m2

**4.2.50 Durchbruch schließen Leichtbeton LC25/28**
Durchbruch schließen mit Leichtbeton LC 25/28 DIN EN
206-1, DIN 1045-2, einschl. Schalung,
Oberflächenstruktur der sichtbaren Flächen an
angrenzende Flächen anpassen,
Größe der Öffnung bis 50 x 50 cm,
Ausführung in Deckenfläche, Untergrund Beton.
Menge: 5,000 St

**4.2.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**4.2.70 Abriss Mauerabdeckung + Attikaabschluss**
Vorhandene Mauerabdeckung und Attikaabschlüsse, h = 65 cm, b = 40 cm,
entfernen und Unebenheiten
egalisieren. Anfallenden Schutt nach
Materialien trennen und vom Dach in
die Container schaffen.
Menge: 32,000 m

**4.2.80 Abriss Wandanschluss, fixiert**
Vorhandenen Wandanschluss mit
mechanischer Fixierung entfernen und
Untergrund egalisieren. Anfallenden
Schutt nach Materialien trennen und
vom Dach in die Container schaffen.
Menge: 24,000 m

**4.2.90 Abriss Wandanschluss, fixiert**
Vorhandene  Anschlüsse an Lüfter
32 cm x 40 cm, h =70 cm, mit
mechanischer Fixierung entfernen und
Untergrund egalisieren. Anfallenden
Schutt nach Materialien trennen und
vom Dach in die Container schaffen.
Menge: 2,000 m

**4.2.100 Abriss Dachgully, zweiteilig**
Vorhandene 2 x zweiteilige Dachgullys,
d = 100 mm und 2 x Notüberläufe DN 80,
ausbauen. Anfallenden
Schutt nach Materialien trennen und
vom Dach in die Container schaffen.
Menge: 4,000 St

**4.2.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**4.2.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**4.2.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**4.2.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**4.2.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**4.2.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**4.2.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**4.2.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**4.2.190 Anschluss Eckausbildung**
Eckausbildungen zum Anschluss der
Vorposition fachgerecht herstellen.
Menge: 4,000 St

**4.2.200 Mauerabdeckprofil**
Mauerabdeckprofil einschließlich Halteprofile, Stoßverbindungen usw. fachgerecht montieren (Berechnungsgrundlage
DIN EN 1991-1-4).
Fabrikat: Alural MA 3
Abwicklung: 750 mm
Materialstärke: 2,0 mm
Farbe: RAL ...
Menge: 32,000 m

**4.2.210 Außenecke montieren**
Rechtwinklig geschweißte Eckformteile
(Außenecken) nach Herstellervorschrift
fachgerecht montieren.
Menge: 4,000 St

**4.2.220 Aufkantungen montieren**
Aufkantungen für Anschluss an aufgehendes Mauerwerk (rechts oder links)
nach Herstellervorschrift fachgerecht
montieren.
Menge: 4,000 St

**4.2.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**4.2.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**4.2.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**4.2.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St

### Bereich 5 Haus 17-19

*Hinweis: A u s s c h r e i b u n g s e m p f e h l u n g*
A u s s c h r e i b u n g s e m p f e h l u n g
Für Produkte und Systemlösungen der BMI Group

Bauvorhaben Covivio Freiberger Str. 17 - 19

Zuständiger BMI Systemberater: Gisbert Mucha

LV-Ersteller:  Gisbert Mucha

Tragkonstruktion: Betonkassettenplatten

Vorhandener Dachaufbau: mehrlagig Bitumenbahen, ca 5
 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 5.1 Baustelleneinrichtung

**5.1.10 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**5.1.20 Flachdachseitenschutz mobil, Höhe 1,1 m,**
Flachdachseitenschutz mobil, Höhe 1,1 m,
mobilen Flachdachseitenschutz / Absturzsicherung
entsprechend Forderung der BG Bau
auf die Dachfläche transportieren / errichten / install
-
ieren / umsetzen / über den Bauzeitraum vorhalten,
nach Beendigung der Arbeiten wieder abbauen
und abtransportieren
Menge: 110,000 m

**5.1.30 Flachdachseitenschutz Vorhalten**
Flachdachseitenschutz - Vorhaltung
vor- und unterhalten.
Die Abrechnung erfolgt pro m und angefangener
Woche. Ansatz 8 Wochen
Menge: 880,000 m/Wo

**5.1.40 Abgrenzung Arbeitsbereiche**
Abgrenzung Arbeitsbereiche
Abgrenzung der Arbeitsbereiche zum Dachrand,
in denen kein Flachdachseitenschutz vorhanden ist,
mit Kettenständern und rot / weißen Stahlketten
Menge: 60,000 m

**5.1.50 Abgrenzung Arbeitsbereiche Vorhalten**
Vorhaltung
vor- und unterhalten.
Die Abrechnung erfolgt pro m und angefangener
Woche. Ansatz 8 Wochen
Menge: 480,000 m/Wo

**5.1.60 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 5.2 Hauptdach

**5.2.10 Abriss Blitzschutz**
Vorhandene Blitzschutzanlage demontieren. Anfallenden Schutt nach
Materialien trennen und vom Dach
in die Container schaffen.
Menge: 56,000 m

**5.2.20 Abriss Dachaufbau Bitumen 4-7 Lagen**
Vorhandenen Dachaufbau inkl. aller
Anschlüsse bis auf die Tragschale
abräumen. Die Deckunterlage von Staub
und losen Teilen säubern, hochstehende
Kanten und Grate entfernen und gründlich
mit geeigneten Maßnahmen säubern.
Anfallenden Schutt nach Materialien
trennen und vom Dach in die Container
schaffen.
Menge: 530,000 m2

**5.2.30 Untergrund reinigen Beton nicht tragfähige Beschichtung**
Reinigen des Untergrundes aus Beton von nicht
tragfähigen Beschichtungen der Gefällebetonschicht,
Dicke über 2 bis 4 cm,
anfallende Stoffe im Behälter des AN sammeln und
entsorgen, die Entsorgung wird nicht gesondert
vergütet, Untergrund waagerecht bzw. im Gefälle bis
max.3%, Höhe bis 3 m, Kalkulation in Teilflächen, ca.
25% der Gesamtdachfläche .
Menge: 80,000 m2

**5.2.40 Untergrund ausgleichen kunststoffmodifizierter Zementmörtel D 10-20mm**
kunststoffmodifizierter Zementmörtel D 10-20mm
Ausgleichen des Untergrundes aus Beton, bei
Gefälleabweichungen und größeren Unebenheiten, mit
kunststoffmodifizierter Ausgleichsmasse, Dicke über 20
bis 40 mm, einschl. Grundieren, Untergrund waagerecht
bis im Gefälle bis max. 5%, Ausführung in Teilflächen.
Menge: 60,000 m2

**5.2.50 Unebenheiten ausgleichen, d=20-40mm**
Unebenheiten der Betondachdecke wie Plattenstöße mit
kunststoffmodifiziertem Zementmörtel (PCC) ausgleichen,
Ausgleichsdicke über 20 bis 40mm,
Einzelflächen über 1,0bis 5,0m2,
ca. 10% der Gesamtfläche.
Menge: 20,000 m2

**5.2.60 Durchbruch schließen Leichtbeton LC25/28**
Durchbruch schließen mit Leichtbeton LC 25/28 DIN EN
206-1, DIN 1045-2, einschl. Schalung,
Oberflächenstruktur der sichtbaren Flächen an
angrenzende Flächen anpassen,
Größe der Öffnung bis 50 x 50 cm,
Ausführung in Deckenfläche, Untergrund Beton.
Menge: 5,000 St

**5.2.70 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**5.2.80 Abriss Dachrinnen**
Vorhandene Zinkrinnen, Traufbleche etc.
entfernen und Unebenheiten egalisieren.
Anfallenden Schutt nach Materialien
trennen und vom Dach in die Container
schaffen.
Menge: 20,000 m

**5.2.90 Abriss Fallrohre**
Vorhandene Fallrohre mit Rohrschellen
und Bögen entfernen. Anfallenden Schutt
nach Materialien trennen und vom Dach
in die Container schaffen.
Menge: 4,000 m

**5.2.100 Abriss Wandanschluss, fixiert**
Vorhandenen Wandanschluss mit
mechanischer Fixierung entfernen und
Untergrund egalisieren. Anfallenden
Schutt nach Materialien trennen und
vom Dach in die Container schaffen.
Menge: 45,000 m

**5.2.110 Abriss Mauerabdeckung + Attikaabschluss**
Vorhandene Attikaabschlüsse,
h = 50 cm., b = 40 cm,
entfernen und Unebenheiten
egalisieren. Anfallenden Schutt nach
Materialien trennen und vom Dach in
die Container schaffen.
Menge: 97,000 m

**5.2.120 Abriss Mauerabdeckung**
Vorhandene Mauerabdeckung entfernen.
Anfallenden Schutt nach Materialien
trennen und vom Dach in die Container
schaffen.
Menge: 14,000 m

**5.2.130 Abriss Dachrandprofile und -abschlüsse**
Vorhandene Dachrandprofile und
-abschlüsse entfernen. Anfallenden
Schutt nach Materialien trennen und
vom Dach in die Container schaffen.
Die Dachrandprofile sind während der
Demontage mit geeigneten Maßnahmen
vor dem Abstürzen zu sichern.
Menge: 83,000 m

**5.2.140 Abriss Lüfter, einteilig**
Vorhandene einteilige Lüfter,
d = 100 mm, ausbauen. Anfallenden
Schutt nach Materialien trennen und
vom Dach in die Container schaffen.
Menge: 10,000 St

**5.2.150 Abriss Dachgully, einteilig**
Vorhandene einteilige Dachgullys,
d = 100 mm, ausbauen. Anfallenden
Schutt nach Materialien trennen und
vom Dach in die Container schaffen.
Menge: 4,000 St

**5.2.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 530,000 m2

**5.2.170 SCR-Matte, Schleppstreifen an Fuge**
Schleppstreifen aus Icopal-SCR-Matte,
hochreißfeste Trenn- und Verstärkungslage, oberseitig Elastomerbitumen und
PP-Vlies, unterseitig 180 g/m²
Polyestervlies, d = 2,0 mm, mit
Polyestervlies zur Dachfläche,
b = 25 cm, auf Fertigteildecken im
Bereich der Auflagerfugen fachgerecht
verlegen und gegen Verrutschen einseitig
fixieren.
Menge: 380,000 m

**5.2.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 78,000 m

**5.2.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**5.2.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**5.2.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**5.2.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 504,000 m2

**5.2.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 530,000 m2

**5.2.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**5.2.250 Anschluss Eckausbildung**
Eckausbildungen zum Anschluss der
Vorposition fachgerecht herstellen.
Menge: 8,000 St

**5.2.260 WA zweilagig, starr**
Wandanschluss an Lüfter, wie folgt
herstellen:
4 x 65 x 65 cm
4 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 18,000 m

**5.2.270 Anschluss Eckausbildung**
Eckausbildungen zum Anschluss der
Vorposition fachgerecht herstellen.
Menge: 32,000 St

**5.2.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 28,000 m

**5.2.290 Mauerabdeckprofil**
Mauerabdeckprofil Brandwand einschließlich Halteprofile, Stoßverbindungen usw. fachgerecht montieren (Berechnungsgrundlage
DIN EN 1991-1-4).
Fabrikat: Alural MA 1
Abwicklung: 950 mm
Materialstärke: 3.0 mm
Farbe: RAL ...
Menge: 14,000 m

**5.2.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 83,000 m

**5.2.310 Anschluss Eckausbildung**
Eckausbildungen zum Anschluss der
Vorposition fachgerecht herstellen.
Menge: 8,000 St

**5.2.320 Mauerabdeckprofil**
Mauerabdeckprofil einschließlich Halteprofile, Stoßverbindungen usw. fachgerecht montieren (Berechnungsgrundlage
DIN EN 1991-1-4).
Fabrikat: Alural MA 3
Abwicklung: 900 mm
Materialstärke: 3,0 mm
Farbe: RAL ...
Menge: 83,000 m

**5.2.330 Innen- und Außenecken montieren**
Rechtwinklig geschweißte Eckformteile
(Außen- und Innenecken) nach Herstellervorschrift fachgerecht montieren.
Menge: 8,000 St

**5.2.340 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**5.2.350 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**5.2.360 Eckformteile, Sonderwinkel montieren**
Außerrechtwinklig geschweißte Eckformteile (Winkel nach Angabe: ... °) nach
Herstellervorschrift fachgerecht montieren.
Menge: 2,000 St

**5.2.370 Endstücke montieren**
Endstücke (rechts oder links) nach
Herstellervorschrift fachgerecht
montieren
Menge: 4,000 St

**5.2.380 Hängedachrinne Zink 333 mm**
Hängedachrinne DIN EN 612, aus
legiertem Zink DIN EN 988 (Titanzink)
Nenngröße 333 mm, halbrund,
Dicke 0,7 mm, inkl. Rinnenhalter
montieren. Rinnenhalter einlassen und
mit korrosionsgeschützten Nägeln
befestigen. Längen gelötet verbinden.
Menge: 20,000 m

**5.2.390 Rinne mit Korrosionsschutz beschichten**
Rinne mit geeignetem Korrosionsschutz
nach Herstellerangaben beschichten.
Fabrikat: ...
Menge: 20,000 m

**5.2.400 Rinnboden (Rinnenendstück)**
Rinnenendstück, gebördelt, passend zu
vorbeschriebener Dachrinne montieren.
Menge: 4,000 St

**5.2.410 Einhangstutzen für Rinne**
Rinneneinhangstutzen, halbrund, gerade,
passend zur Dachrinne, wie folgt montieren: ovales Loch in Rinne schneiden und
Rand nach unten bördeln. Vordere Aufkantung des Einhangstutzens einhängen und
hintere Aufkantung um Wasserfalz klemmen
Menge: 4,000 St

**5.2.420 Traufblech Zink, stützende Funktion**
Traufeinlaufblech mit stützender
Funktion aus Titanzink 0,7 mm,
Zuschnitt 200 mm, direkt mit Nägeln
im Abstand von max. 5 cm parallel zur
Traufe befestigen. Einzellängen der
Traufbleche max. 3 m.
Menge: 20,000 m

**5.2.430 Fallrohr 100 mm**
Regenfallrohr, rund, Nenngröße 100 mm,
passend zur Dachrinne,
maschinell innen gelötet, inkl. feuerverzinkten Rohrschellen, nichtrostender
Ringschraube, Wulst und Scharnier
herstellen. Rohrwulste oder Nasen über
den Rohrschellen als Auflager anlöten.
Menge: 4,000 m

**5.2.440 Fallrohrbogen 60°**
Fallrohrbogen bis 60° passend zum
Fallrohr, d = 100 mm, fachgerecht
einbauen.
Menge: 4,000 St

**5.2.450 BMI Sanierungs-Lüfterelement Icopal**
BMI Sanierungs-Lüfterelement für den
senkrechten Einbau in das Flachdach, aus
säurebeständigem Edelstahl nach AISI 316,
mit BMI Bitumenmanschette Polar (500 x 500 mm),
inkl. Rollring und abnehmbarer Edelstahlhaube,
2 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 10,000 St

**5.2.460 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**5.2.470 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**5.2.480 Blitzschutzanlage**
*** Pauschalposition
Blitzschutzanlage mit Haltern und allen
Zubehörteilen fachgerecht montieren.
Die Funktionsüberprüfung erfolgt
bauseits.
Menge: 1,000 psch

#### Abschnitt 5.3 Dächer Eingänge

**5.3.10 Abriss Dachaufbau**
Vorhandenen Dachaufbau inkl. aller
Anschlüsse bis auf die Tragschale
abräumen. Die Deckunterlage von Staub
und losen Teilen säubern, hochstehende
Kanten und Grate entfernen und gründlich
mit geeigneten Maßnahmen säubern.
Anfallenden Schutt nach Materialien
trennen und vom Dach in die Container
schaffen.
Menge: 44,000 m2

**5.3.20 Untergrund reinigen Beton nicht tragfähige Beschichtung**
Reinigen des Untergrundes aus Beton von nicht
tragfähigen Beschichtungen der Gefällebetonschicht,
Dicke über 2 bis 4 cm,
anfallende Stoffe im Behälter des AN sammeln und
entsorgen, die Entsorgung wird nicht gesondert
vergütet, Untergrund waagerecht bzw. im Gefälle bis
max.3%, Höhe bis 3 m, Kalkulation in Teilflächen, ca.
25% der Gesamtdachfläche .
Menge: 80,000 m2

**5.3.30 Untergrund ausgleichen kunststoffmodifizierter Zementmörtel D 10-20mm**
kunststoffmodifizierter Zementmörtel D 10-20mm
Ausgleichen des Untergrundes aus Beton, bei
Gefälleabweichungen und größeren Unebenheiten, mit
kunststoffmodifizierter Ausgleichsmasse, Dicke über 20
bis 40 mm, einschl. Grundieren, Untergrund waagerecht
bis im Gefälle bis max. 5%, Ausführung in Teilflächen.
Menge: 60,000 m2

**5.3.40 Unebenheiten ausgleichen, d=20-40mm**
Unebenheiten der Betondachdecke wie Plattenstöße mit
kunststoffmodifiziertem Zementmörtel (PCC) ausgleichen,
Ausgleichsdicke über 20 bis 40mm,
Einzelflächen über 1,0bis 5,0m2,
ca. 10% der Gesamtfläche.
Menge: 20,000 m2

**5.3.50 Durchbruch schließen Leichtbeton LC25/28**
Durchbruch schließen mit Leichtbeton LC 25/28 DIN EN
206-1, DIN 1045-2, einschl. Schalung,
Oberflächenstruktur der sichtbaren Flächen an
angrenzende Flächen anpassen,
Größe der Öffnung bis 50 x 50 cm,
Ausführung in Deckenfläche, Untergrund Beton.
Menge: 5,000 St

**5.3.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**5.3.70 Abriss Mauerabdeckung + Attikaabschluss**
Vorhandene Mauerabdeckung und Attikaabschlüsse, h = 65 cm, b = 40 cm,
entfernen und Unebenheiten
egalisieren. Anfallenden Schutt nach
Materialien trennen und vom Dach in
die Container schaffen.
Menge: 32,000 m

**5.3.80 Abriss Wandanschluss, fixiert**
Vorhandenen Wandanschluss mit
mechanischer Fixierung entfernen und
Untergrund egalisieren. Anfallenden
Schutt nach Materialien trennen und
vom Dach in die Container schaffen.
Menge: 24,000 m

**5.3.90 Abriss Wandanschluss, fixiert**
Vorhandene  Anschlüsse an Lüfter
32 cm x 40 cm, h =70 cm, mit
mechanischer Fixierung entfernen und
Untergrund egalisieren. Anfallenden
Schutt nach Materialien trennen und
vom Dach in die Container schaffen.
Menge: 2,000 m

**5.3.100 Abriss Dachgully, zweiteilig**
Vorhandene 2 x zweiteilige Dachgullys,
d = 100 mm und 2 x Notüberläufe DN 80,
ausbauen. Anfallenden
Schutt nach Materialien trennen und
vom Dach in die Container schaffen.
Menge: 4,000 St

**5.3.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**5.3.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**5.3.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**5.3.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**5.3.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**5.3.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**5.3.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**5.3.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**5.3.190 Anschluss Eckausbildung**
Eckausbildungen zum Anschluss der
Vorposition fachgerecht herstellen.
Menge: 4,000 St

**5.3.200 Mauerabdeckprofil**
Mauerabdeckprofil einschließlich Halteprofile, Stoßverbindungen usw. fachgerecht montieren (Berechnungsgrundlage
DIN EN 1991-1-4).
Fabrikat: Alural MA 3
Abwicklung: 750 mm
Materialstärke: 2,0 mm
Farbe: RAL ...
Menge: 32,000 m

**5.3.210 Außenecke montieren**
Rechtwinklig geschweißte Eckformteile
(Außenecken) nach Herstellervorschrift
fachgerecht montieren.
Menge: 4,000 St

**5.3.220 Aufkantungen montieren**
Aufkantungen für Anschluss an aufgehendes Mauerwerk (rechts oder links)
nach Herstellervorschrift fachgerecht
montieren.
Menge: 4,000 St

**5.3.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**5.3.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**5.3.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**5.3.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St

### Bereich 6 Haus 21-23

*Hinweis: A u s s c h r e i b u n g s e m p f e h l u n g*
A u s s c h r e i b u n g s e m p f e h l u n g
Für Produkte und Systemlösungen der BMI Group

Bauvorhaben Covivio Freiberger Str. 21 - 23

Zuständiger BMI Systemberater: Gisbert Mucha

Tragkonstruktion: Betonkassettenplatten

Gebäudehöhe:  m

Vorhandener Dachaufbau: mehrlagig Bitumenbahen, ca 5
 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 6.1 Baustelleneinrichtung

**6.1.10 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**6.1.20 Flachdachseitenschutz mobil, Höhe 1,1 m,**
Flachdachseitenschutz mobil, Höhe 1,1 m,
mobilen Flachdachseitenschutz / Absturzsicherung
entsprechend Forderung der BG Bau
auf die Dachfläche transportieren / errichten / install
-
ieren / umsetzen / über den Bauzeitraum vorhalten,
nach Beendigung der Arbeiten wieder abbauen
und abtransportieren
Menge: 110,000 m

**6.1.30 Flachdachseitenschutz Vorhalten**
Flachdachseitenschutz - Vorhaltung
vor- und unterhalten.
Die Abrechnung erfolgt pro m und angefangener
Woche. Ansatz 8 Wochen
Menge: 880,000 m/Wo

**6.1.40 Abgrenzung Arbeitsbereiche**
Abgrenzung Arbeitsbereiche
Abgrenzung der Arbeitsbereiche zum Dachrand,
in denen kein Flachdachseitenschutz vorhanden ist,
mit Kettenständern und rot / weißen Stahlketten
Menge: 60,000 m

**6.1.50 Abgrenzung Arbeitsbereiche Vorhalten**
Vorhaltung
vor- und unterhalten.
Die Abrechnung erfolgt pro m und angefangener
Woche. Ansatz 8 Wochen
Menge: 480,000 m/Wo

**6.1.60 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 6.2 Hauptdach

**6.2.10 Abriss Blitzschutz**
Vorhandene Blitzschutzanlage demontieren. Anfallenden Schutt nach
Materialien trennen und vom Dach
in die Container schaffen.
Menge: 56,000 m

**6.2.20 Abriss Dachaufbau Bitumen 4-7 Lagen**
Vorhandenen Dachaufbau inkl. aller
Anschlüsse bis auf die Tragschale
abräumen. Die Deckunterlage von Staub
und losen Teilen säubern, hochstehende
Kanten und Grate entfernen und gründlich
mit geeigneten Maßnahmen säubern.
Anfallenden Schutt nach Materialien
trennen und vom Dach in die Container
schaffen.
Menge: 530,000 m2

**6.2.30 Untergrund reinigen Beton nicht tragfähige Beschichtung**
Reinigen des Untergrundes aus Beton von nicht
tragfähigen Beschichtungen der Gefällebetonschicht,
Dicke über 2 bis 4 cm,
anfallende Stoffe im Behälter des AN sammeln und
entsorgen, die Entsorgung wird nicht gesondert
vergütet, Untergrund waagerecht bzw. im Gefälle bis
max.3%, Höhe bis 3 m, Kalkulation in Teilflächen, ca.
25% der Gesamtdachfläche .
Menge: 80,000 m2

**6.2.40 Untergrund ausgleichen kunststoffmodifizierter Zementmörtel D 10-20mm**
kunststoffmodifizierter Zementmörtel D 10-20mm
Ausgleichen des Untergrundes aus Beton, bei
Gefälleabweichungen und größeren Unebenheiten, mit
kunststoffmodifizierter Ausgleichsmasse, Dicke über 20
bis 40 mm, einschl. Grundieren, Untergrund waagerecht
bis im Gefälle bis max. 5%, Ausführung in Teilflächen.
Menge: 60,000 m2

**6.2.50 Unebenheiten ausgleichen, d=20-40mm**
Unebenheiten der Betondachdecke wie Plattenstöße mit
kunststoffmodifiziertem Zementmörtel (PCC) ausgleichen,
Ausgleichsdicke über 20 bis 40mm,
Einzelflächen über 1,0bis 5,0m2,
ca. 10% der Gesamtfläche.
Menge: 20,000 m2

**6.2.60 Durchbruch schließen Leichtbeton LC25/28**
Durchbruch schließen mit Leichtbeton LC 25/28 DIN EN
206-1, DIN 1045-2, einschl. Schalung,
Oberflächenstruktur der sichtbaren Flächen an
angrenzende Flächen anpassen,
Größe der Öffnung bis 50 x 50 cm,
Ausführung in Deckenfläche, Untergrund Beton.
Menge: 5,000 St

**6.2.70 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**6.2.80 Abriss Dachrinnen**
Vorhandene Zinkrinnen, Traufbleche etc.
entfernen und Unebenheiten egalisieren.
Anfallenden Schutt nach Materialien
trennen und vom Dach in die Container
schaffen.
Menge: 20,000 m

**6.2.90 Abriss Fallrohre**
Vorhandene Fallrohre mit Rohrschellen
und Bögen entfernen. Anfallenden Schutt
nach Materialien trennen und vom Dach
in die Container schaffen.
Menge: 4,000 m

**6.2.100 Abriss Wandanschluss, fixiert**
Vorhandenen Wandanschluss mit
mechanischer Fixierung entfernen und
Untergrund egalisieren. Anfallenden
Schutt nach Materialien trennen und
vom Dach in die Container schaffen.
Menge: 45,000 m

**6.2.110 Abriss Mauerabdeckung + Attikaabschluss**
Vorhandene Attikaabschlüsse,
h = 50 cm., b = 40 cm,
entfernen und Unebenheiten
egalisieren. Anfallenden Schutt nach
Materialien trennen und vom Dach in
die Container schaffen.
Menge: 97,000 m

**6.2.120 Abriss Mauerabdeckung**
Vorhandene Mauerabdeckung entfernen.
Anfallenden Schutt nach Materialien
trennen und vom Dach in die Container
schaffen.
Menge: 14,000 m

**6.2.130 Abriss Dachrandprofile und -abschlüsse**
Vorhandene Dachrandprofile und
-abschlüsse entfernen. Anfallenden
Schutt nach Materialien trennen und
vom Dach in die Container schaffen.
Die Dachrandprofile sind während der
Demontage mit geeigneten Maßnahmen
vor dem Abstürzen zu sichern.
Menge: 83,000 m

**6.2.140 Abriss Lüfter, einteilig**
Vorhandene einteilige Lüfter,
d = 100 mm, ausbauen. Anfallenden
Schutt nach Materialien trennen und
vom Dach in die Container schaffen.
Menge: 10,000 St

**6.2.150 Abriss Dachgully, einteilig**
Vorhandene einteilige Dachgullys,
d = 100 mm, ausbauen. Anfallenden
Schutt nach Materialien trennen und
vom Dach in die Container schaffen.
Menge: 4,000 St

**6.2.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 530,000 m2

**6.2.170 SCR-Matte, Schleppstreifen an Fuge**
Schleppstreifen aus Icopal-SCR-Matte,
hochreißfeste Trenn- und Verstärkungslage, oberseitig Elastomerbitumen und
PP-Vlies, unterseitig 180 g/m²
Polyestervlies, d = 2,0 mm, mit
Polyestervlies zur Dachfläche,
b = 25 cm, auf Fertigteildecken im
Bereich der Auflagerfugen fachgerecht
verlegen und gegen Verrutschen einseitig
fixieren.
Menge: 380,000 m

**6.2.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 78,000 m

**6.2.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**6.2.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**6.2.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**6.2.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 504,000 m2

**6.2.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 530,000 m2

**6.2.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**6.2.250 Anschluss Eckausbildung**
Eckausbildungen zum Anschluss der
Vorposition fachgerecht herstellen.
Menge: 8,000 St

**6.2.260 WA zweilagig, starr**
Wandanschluss an Lüfter, wie folgt
herstellen:
4 x 65 x 65 cm
4 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 18,000 m

**6.2.270 Anschluss Eckausbildung**
Eckausbildungen zum Anschluss der
Vorposition fachgerecht herstellen.
Menge: 32,000 St

**6.2.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 28,000 m

**6.2.290 Mauerabdeckprofil**
Mauerabdeckprofil Brandwand einschließlich Halteprofile, Stoßverbindungen usw. fachgerecht montieren (Berechnungsgrundlage
DIN EN 1991-1-4).
Fabrikat: Alural MA 1
Abwicklung: 950 mm
Materialstärke: 3.0 mm
Farbe: RAL ...
Menge: 14,000 m

**6.2.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 83,000 m

**6.2.310 Anschluss Eckausbildung**
Eckausbildungen zum Anschluss der
Vorposition fachgerecht herstellen.
Menge: 8,000 St

**6.2.320 Mauerabdeckprofil**
Mauerabdeckprofil einschließlich Halteprofile, Stoßverbindungen usw. fachgerecht montieren (Berechnungsgrundlage
DIN EN 1991-1-4).
Fabrikat: Alural MA 3
Abwicklung: 900 mm
Materialstärke: 3,0 mm
Farbe: RAL ...
Menge: 83,000 m

**6.2.330 Innen- und Außenecken montieren**
Rechtwinklig geschweißte Eckformteile
(Außen- und Innenecken) nach Herstellervorschrift fachgerecht montieren.
Menge: 8,000 St

**6.2.340 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**6.2.350 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**6.2.360 Eckformteile, Sonderwinkel montieren**
Außerrechtwinklig geschweißte Eckformteile (Winkel nach Angabe: ... °) nach
Herstellervorschrift fachgerecht montieren.
Menge: 2,000 St

**6.2.370 Endstücke montieren**
Endstücke (rechts oder links) nach
Herstellervorschrift fachgerecht
montieren
Menge: 4,000 St

**6.2.380 Hängedachrinne Zink 333 mm**
Hängedachrinne DIN EN 612, aus
legiertem Zink DIN EN 988 (Titanzink)
Nenngröße 333 mm, halbrund,
Dicke 0,7 mm, inkl. Rinnenhalter
montieren. Rinnenhalter einlassen und
mit korrosionsgeschützten Nägeln
befestigen. Längen gelötet verbinden.
Menge: 20,000 m

**6.2.390 Rinne mit Korrosionsschutz beschichten**
Rinne mit geeignetem Korrosionsschutz
nach Herstellerangaben beschichten.
Fabrikat: ...
Menge: 20,000 m

**6.2.400 Rinnboden (Rinnenendstück)**
Rinnenendstück, gebördelt, passend zu
vorbeschriebener Dachrinne montieren.
Menge: 4,000 St

**6.2.410 Einhangstutzen für Rinne**
Rinneneinhangstutzen, halbrund, gerade,
passend zur Dachrinne, wie folgt montieren: ovales Loch in Rinne schneiden und
Rand nach unten bördeln. Vordere Aufkantung des Einhangstutzens einhängen und
hintere Aufkantung um Wasserfalz klemmen
Menge: 4,000 St

**6.2.420 Traufblech Zink, stützende Funktion**
Traufeinlaufblech mit stützender
Funktion aus Titanzink 0,7 mm,
Zuschnitt 200 mm, direkt mit Nägeln
im Abstand von max. 5 cm parallel zur
Traufe befestigen. Einzellängen der
Traufbleche max. 3 m.
Menge: 20,000 m

**6.2.430 Fallrohr 100 mm**
Regenfallrohr, rund, Nenngröße 100 mm,
passend zur Dachrinne,
maschinell innen gelötet, inkl. feuerverzinkten Rohrschellen, nichtrostender
Ringschraube, Wulst und Scharnier
herstellen. Rohrwulste oder Nasen über
den Rohrschellen als Auflager anlöten.
Menge: 4,000 m

**6.2.440 Fallrohrbogen 60°**
Fallrohrbogen bis 60° passend zum
Fallrohr, d = 100 mm, fachgerecht
einbauen.
Menge: 4,000 St

**6.2.450 BMI Sanierungs-Lüfterelement Icopal**
BMI Sanierungs-Lüfterelement für den
senkrechten Einbau in das Flachdach, aus
säurebeständigem Edelstahl nach AISI 316,
mit BMI Bitumenmanschette Polar (500 x 500 mm),
inkl. Rollring und abnehmbarer Edelstahlhaube,
2 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 10,000 St

**6.2.460 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**6.2.470 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**6.2.480 Blitzschutzanlage**
*** Pauschalposition
Blitzschutzanlage mit Haltern und allen
Zubehörteilen fachgerecht montieren.
Die Funktionsüberprüfung erfolgt
bauseits.
Menge: 1,000 psch

#### Abschnitt 6.3 Dächer Eingänge

**6.3.10 Abriss Dachaufbau**
Vorhandenen Dachaufbau inkl. aller
Anschlüsse bis auf die Tragschale
abräumen. Die Deckunterlage von Staub
und losen Teilen säubern, hochstehende
Kanten und Grate entfernen und gründlich
mit geeigneten Maßnahmen säubern.
Anfallenden Schutt nach Materialien
trennen und vom Dach in die Container
schaffen.
Menge: 44,000 m2

**6.3.20 Untergrund reinigen Beton nicht tragfähige Beschichtung**
Reinigen des Untergrundes aus Beton von nicht
tragfähigen Beschichtungen der Gefällebetonschicht,
Dicke über 2 bis 4 cm,
anfallende Stoffe im Behälter des AN sammeln und
entsorgen, die Entsorgung wird nicht gesondert
vergütet, Untergrund waagerecht bzw. im Gefälle bis
max.3%, Höhe bis 3 m, Kalkulation in Teilflächen, ca.
25% der Gesamtdachfläche .
Menge: 80,000 m2

**6.3.30 Untergrund ausgleichen kunststoffmodifizierter Zementmörtel D 10-20mm**
kunststoffmodifizierter Zementmörtel D 10-20mm
Ausgleichen des Untergrundes aus Beton, bei
Gefälleabweichungen und größeren Unebenheiten, mit
kunststoffmodifizierter Ausgleichsmasse, Dicke über 20
bis 40 mm, einschl. Grundieren, Untergrund waagerecht
bis im Gefälle bis max. 5%, Ausführung in Teilflächen.
Menge: 60,000 m2

**6.3.40 Unebenheiten ausgleichen, d=20-40mm**
Unebenheiten der Betondachdecke wie Plattenstöße mit
kunststoffmodifiziertem Zementmörtel (PCC) ausgleichen,
Ausgleichsdicke über 20 bis 40mm,
Einzelflächen über 1,0bis 5,0m2,
ca. 10% der Gesamtfläche.
Menge: 20,000 m2

**6.3.50 Durchbruch schließen Leichtbeton LC25/28**
Durchbruch schließen mit Leichtbeton LC 25/28 DIN EN
206-1, DIN 1045-2, einschl. Schalung,
Oberflächenstruktur der sichtbaren Flächen an
angrenzende Flächen anpassen,
Größe der Öffnung bis 50 x 50 cm,
Ausführung in Deckenfläche, Untergrund Beton.
Menge: 5,000 St

**6.3.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**6.3.70 Abriss Mauerabdeckung + Attikaabschluss**
Vorhandene Mauerabdeckung und Attikaabschlüsse, h = 65 cm, b = 40 cm,
entfernen und Unebenheiten
egalisieren. Anfallenden Schutt nach
Materialien trennen und vom Dach in
die Container schaffen.
Menge: 32,000 m

**6.3.80 Abriss Wandanschluss, fixiert**
Vorhandenen Wandanschluss mit
mechanischer Fixierung entfernen und
Untergrund egalisieren. Anfallenden
Schutt nach Materialien trennen und
vom Dach in die Container schaffen.
Menge: 24,000 m

**6.3.90 Abriss Wandanschluss, fixiert**
Vorhandene  Anschlüsse an Lüfter
32 cm x 40 cm, h =70 cm, mit
mechanischer Fixierung entfernen und
Untergrund egalisieren. Anfallenden
Schutt nach Materialien trennen und
vom Dach in die Container schaffen.
Menge: 2,000 m

**6.3.100 Abriss Dachgully, zweiteilig**
Vorhandene 2 x zweiteilige Dachgullys,
d = 100 mm und 2 x Notüberläufe DN 80,
ausbauen. Anfallenden
Schutt nach Materialien trennen und
vom Dach in die Container schaffen.
Menge: 4,000 St

**6.3.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**6.3.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**6.3.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**6.3.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**6.3.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**6.3.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**6.3.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**6.3.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**6.3.190 Anschluss Eckausbildung**
Eckausbildungen zum Anschluss der
Vorposition fachgerecht herstellen.
Menge: 4,000 St

**6.3.200 Mauerabdeckprofil**
Mauerabdeckprofil einschließlich Halteprofile, Stoßverbindungen usw. fachgerecht montieren (Berechnungsgrundlage
DIN EN 1991-1-4).
Fabrikat: Alural MA 3
Abwicklung: 750 mm
Materialstärke: 2,0 mm
Farbe: RAL ...
Menge: 32,000 m

**6.3.210 Außenecke montieren**
Rechtwinklig geschweißte Eckformteile
(Außenecken) nach Herstellervorschrift
fachgerecht montieren.
Menge: 4,000 St

**6.3.220 Aufkantungen montieren**
Aufkantungen für Anschluss an aufgehendes Mauerwerk (rechts oder links)
nach Herstellervorschrift fachgerecht
montieren.
Menge: 4,000 St

**6.3.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**6.3.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**6.3.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**6.3.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St

### Bereich 7 Haus 25-27

*Hinweis: A u s s c h r e i b u n g s e m p f e h l u n g*
A u s s c h r e i b u n g s e m p f e h l u n g
Für Produkte und Systemlösungen der BMI Group

Bauvorhaben Covivio Freiberger Str. 25-27

Zuständiger BMI Systemberater: Gisbert Mucha

LV-Ersteller:  Gisbert Mucha

Tragkonstruktion: Betonkassettenplatten

Gebäudehöhe:  m

Vorhandener Dachaufbau: mehrlagig Bitumenbahen, ca 5
 Lagen
Dachaufbauten: zusätzlich Dampfsperre und 8 cm EPS
Dach Eingang: Dampfsperre, 12 cm EPS, Folie geklebt

Dachneigung: ca 2-3%

Hinweise:

Die Ausschreibungsempfehlung inkl. aller Berechnungen
 sowie unsere Beratung
basieren auf den uns vorliegenden bzw. den uns zur
 Verfügung gestellten Informationen und
Unterlagen. Sie entbinden den ausführenden Unternehmer
 / Planer nicht von der eigenen
Verpflichtung zur gewissenhaften Prüfung.
Die Ausarbeitungen dürfen nicht ohne Überprüfung und
 ggf. Anpassung an die
tatsächlichen Gegebenheiten vor Ort übernommen werden.
Ebenso führt ein Austausch von Produkten oder eine
 Änderung der Planung zur
notwendigen Überprüfung von Nachweisen oder
 Berechnungen.

Für alternativ angebotene Produkte und Systeme sind
 dem Angebot alle technischen
Datenblätter sowie Nachweise beizufügen. Über die
 Gleichwertigkeit der
Produkte/Systeme entscheidet der Auftraggeber. Bei
 nicht gleichwertigen Produkten
und Systemen sind die ausgeschriebenen
 Produkte/Systeme einzubauen.
  Stand: 08.2020

#### Abschnitt 7.1 Baustelleneinrichtung

**7.1.10 Autodrehkran / Baustellenkran oder Schräg-**
*** Pauschalposition
Autodrehkran / Baustellenkran oder Schrägaufzug
für Schutt- und Materialtransporte
der ausgeschriebenen Leistungen,
anliefern, bereitstellen, über die
gesamte Bauzeit vorhalten und
nach Beendigung der Arbeiten wieder abbauen
und abtransportieren,
einschl. evtl. erforderlicher öffentlicher
Genehmigungen
und Gebühren,
einschl. aller Betriebsstoffe und Versicherungen
Gebäudehöhe Dachaufbau ca. 21 m
Gebäudehöhe Attika Hauptdachflächen ca. 18 m
Menge: 1,000 psch

**7.1.20 Flachdachseitenschutz mobil, Höhe 1,1 m,**
Flachdachseitenschutz mobil, Höhe 1,1 m,
mobilen Flachdachseitenschutz / Absturzsicherung
entsprechend Forderung der BG Bau
auf die Dachfläche transportieren / errichten / install
-
ieren / umsetzen / über den Bauzeitraum vorhalten,
nach Beendigung der Arbeiten wieder abbauen
und abtransportieren
Menge: 110,000 m

**7.1.30 Flachdachseitenschutz Vorhalten**
Flachdachseitenschutz - Vorhaltung
vor- und unterhalten.
Die Abrechnung erfolgt pro m und angefangener
Woche. Ansatz 8 Wochen
Menge: 880,000 m/Wo

**7.1.40 Abgrenzung Arbeitsbereiche**
Abgrenzung Arbeitsbereiche
Abgrenzung der Arbeitsbereiche zum Dachrand,
in denen kein Flachdachseitenschutz vorhanden ist,
mit Kettenständern und rot / weißen Stahlketten
Menge: 60,000 m

**7.1.50 Abgrenzung Arbeitsbereiche Vorhalten**
Vorhaltung
vor- und unterhalten.
Die Abrechnung erfolgt pro m und angefangener
Woche. Ansatz 8 Wochen
Menge: 480,000 m/Wo

**7.1.60 Aussenbelagsschutz, Bautenschutzmatten**
Aussenbelagsschutz, Bautenschutzmatten
Liefern und verlegen eines vollflächigen
Aussenbelagschutzes
im Gerüstaufstellbereich,
mittels Bautenschutzmatten oder Material nach Wahl des
AN,
mind. 1 cm dick, mehrlagige Verlegung möglich, an
Längsübergängen mit Überlappung, wandseitig dicht
gestoßen.
Die Vorhaltung erfolgt über die gesamte Gerüststandzeit
und ist
im EP mit zu berücksichtigen, der Belag ist mit
Gerüstabbau
aufzunehmen und zu entsorgen.
Verlegebreite: mind. 1,25 m
Einbauort: Flachdach Bestand,
Menge: 40,000 m

#### Abschnitt 7.2 Hauptdach

**7.2.10 Abriss Blitzschutz**
Vorhandene Blitzschutzanlage demontieren. Anfallenden Schutt nach
Materialien trennen und vom Dach
in die Container schaffen.
Menge: 65,000 m

**7.2.20 Abriss Dachaufbau Bitumen 4-7 Lagen**
Vorhandenen Dachaufbau inkl. aller
Anschlüsse bis auf die Tragschale
abräumen. Die Deckunterlage von Staub
und losen Teilen säubern, hochstehende
Kanten und Grate entfernen und gründlich
mit geeigneten Maßnahmen säubern.
Anfallenden Schutt nach Materialien
trennen und vom Dach in die Container
schaffen.
Menge: 595,000 m2

**7.2.30 Untergrund reinigen Beton nicht tragfähige Beschichtung**
Reinigen des Untergrundes aus Beton von nicht
tragfähigen Beschichtungen der Gefällebetonschicht,
Dicke über 2 bis 4 cm,
anfallende Stoffe im Behälter des AN sammeln und
entsorgen, die Entsorgung wird nicht gesondert
vergütet, Untergrund waagerecht bzw. im Gefälle bis
max.3%, Höhe bis 3 m, Kalkulation in Teilflächen, ca.
25% der Gesamtdachfläche .
Menge: 80,000 m2

**7.2.40 Untergrund ausgleichen kunststoffmodifizierter Zementmörtel D 10-20mm**
kunststoffmodifizierter Zementmörtel D 10-20mm
Ausgleichen des Untergrundes aus Beton, bei
Gefälleabweichungen und größeren Unebenheiten, mit
kunststoffmodifizierter Ausgleichsmasse, Dicke über 20
bis 40 mm, einschl. Grundieren, Untergrund waagerecht
bis im Gefälle bis max. 5%, Ausführung in Teilflächen.
Menge: 60,000 m2

**7.2.50 Unebenheiten ausgleichen, d=20-40mm**
Unebenheiten der Betondachdecke wie Plattenstöße mit
kunststoffmodifiziertem Zementmörtel (PCC) ausgleichen,
Ausgleichsdicke über 20 bis 40mm,
Einzelflächen über 1,0bis 5,0m2,
ca. 10% der Gesamtfläche.
Menge: 20,000 m2

**7.2.60 Durchbruch schließen Leichtbeton LC25/28**
Durchbruch schließen mit Leichtbeton LC 25/28 DIN EN
206-1, DIN 1045-2, einschl. Schalung,
Oberflächenstruktur der sichtbaren Flächen an
angrenzende Flächen anpassen,
Größe der Öffnung bis 50 x 50 cm,
Ausführung in Deckenfläche, Untergrund Beton.
Menge: 5,000 St

**7.2.70 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**7.2.80 Abriss Dachrinnen**
Vorhandene Zinkrinnen, Traufbleche etc.
entfernen und Unebenheiten egalisieren.
Anfallenden Schutt nach Materialien
trennen und vom Dach in die Container
schaffen.
Menge: 20,000 m

**7.2.90 Abriss Fallrohre**
Vorhandene Fallrohre mit Rohrschellen
und Bögen entfernen. Anfallenden Schutt
nach Materialien trennen und vom Dach
in die Container schaffen.
Menge: 4,000 m

**7.2.100 Abriss Wandanschluss, fixiert**
Vorhandenen Wandanschluss mit
mechanischer Fixierung entfernen und
Untergrund egalisieren. Anfallenden
Schutt nach Materialien trennen und
vom Dach in die Container schaffen.
Menge: 45,000 m

**7.2.110 Abriss Mauerabdeckung + Attikaabschluss**
Vorhandene Attikaabschlüsse,
h = 50 cm., b = 40 cm,
entfernen und Unebenheiten
egalisieren. Anfallenden Schutt nach
Materialien trennen und vom Dach in
die Container schaffen.
Menge: 122,000 m

**7.2.120 Abriss Mauerabdeckung**
Vorhandene Mauerabdeckung entfernen.
Anfallenden Schutt nach Materialien
trennen und vom Dach in die Container
schaffen.
Menge: 14,000 m

**7.2.130 Abriss Dachrandprofile und -abschlüsse**
Vorhandene Dachrandprofile und
-abschlüsse entfernen. Anfallenden
Schutt nach Materialien trennen und
vom Dach in die Container schaffen.
Die Dachrandprofile sind während der
Demontage mit geeigneten Maßnahmen
vor dem Abstürzen zu sichern.
Menge: 108,000 m

**7.2.140 Abriss Lüfter, einteilig**
Vorhandene einteilige Lüfter,
d = 100 mm, ausbauen. Anfallenden
Schutt nach Materialien trennen und
vom Dach in die Container schaffen.
Menge: 10,000 St

**7.2.150 Abriss Dachgully, einteilig**
Vorhandene einteilige Dachgullys,
d = 100 mm, ausbauen. Anfallenden
Schutt nach Materialien trennen und
vom Dach in die Container schaffen.
Menge: 4,000 St

**7.2.160 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 595,000 m2

**7.2.170 SCR-Matte, Schleppstreifen an Fuge**
Schleppstreifen aus Icopal-SCR-Matte,
hochreißfeste Trenn- und Verstärkungslage, oberseitig Elastomerbitumen und
PP-Vlies, unterseitig 180 g/m²
Polyestervlies, d = 2,0 mm, mit
Polyestervlies zur Dachfläche,
b = 25 cm, auf Fertigteildecken im
Bereich der Auflagerfugen fachgerecht
verlegen und gegen Verrutschen einseitig
fixieren.
Menge: 430,000 m

**7.2.180 BMI Icopal Villaperl**
Gefällegebung in Entwässerungsrinnen,
b = 30 cm, h = 0 cm -10 cm
BMI Icopal-Villaperl, bestehend aus Blähglasgranulat und einem flüssigen, lösemittelfreien und feuchtigkeitshärtenden
Einkomponentenhärter auf Polyurethan-
Basis als Gefälle- und Niveauausgleichs-
Schüttung fachgerecht aufbringen.

- Staub und lose Teile entfernen.
Voranstriche sind nicht erforderlich.

- Villaperl (1 Sack) zusammen mit
Villaperl-Härter (1 Gebinde) in einen
runden 90 l Behälter füllen und mit
einem langsam laufenden Rührwerk gut
vermischen. Rührzeit mind. 2 Minuten.
Anschließend in einen runden 90 l
Behälter umtopfen und nochmals mind.
1 Minute mischen. Die Topfzeit ist
abhängig von der Umgebungstemperatur und
der Luftfeuchtigkeit. Das angemischte
Material umgehend verarbeiten.

- Bei größeren Ausgleichs- bzw. Gefälleflächen ist mit Lehren zu arbeiten.

- Um hierbei eine besonders gute Haftung
zum Untergrund herzustellen, wird
zusätzlich Villaperl-Härter zur
Verbesserung der Windsogsicherung auf
die Fläche aufgetragen. Dabei sind die
Flachdachrichtlinie und die
DIN EN 1991-1-4 in der jeweils gültigen
Fassung zu beachten. Bis 25 m
Gebäudehöhe sind 4 Streifen, á ca. 40 g,
Villaperl-Härter aufzubringen. Das
angemischte Villaperl muss unmittelbar
danach auf den Villaperl-Härter
aufgebracht werden.

- Zur Herstellung von Gefälleflächen
wird das angemischte Villaperl zwischen
Lehren im Gefälle verteilt, abgezogen
und unter Druck mit einer Glättkelle
geglättet. Bei mehr als 6 cm Schütthöhe
wird Villaperl lagenweise nass in nass
aufgebracht, abgezogen und geglättet.

Villaperl ist vor Niederschlagswasser
zu schützen. Nachfolgende Schichten
müssen nach Aushärtung des Materials
direkt aufgebracht werden, z. B.
Abdichtungsbahnen, Flüssigkunststoff
oder Wärmedämmung.

Wärmeleitfähigkeit: 0,075 W/mK
Druckfestigkeit: > 600 KN/m²
Haftzugfestigkeit: > 10 KN/m²
Einbaudicke: im Mittel '4' cm
Menge: 85,000 m

**7.2.190 Alu-Villatherm**
Dachaufbauten:
Icopal-Alu-Villatherm mit ZIP-System,
Elastomerbitumen-Dampfsperrschweißbahn,
gleichzeitig Trenn- und Ausgleichslage,
ober- und unterseitig Power-THERM-
Streifen aus wärmeaktivierbarem Selbstklebebitumen, rote SYNTAN-Beschichtung
und Sicherheitsnaht, d = 4,2 mm,
Einlage Aluminium-Verbundträger,
sd > 1.500 m, durch rückstandsfreies
Abflämmen der unterseitigen Folie
aufkleben. Nähte und Stöße mindestens
8 cm breit vollflächig verschweißen
und andrücken. Mit werkseitigem T-CUT
(45°-Eckschnitt im Bereich der Querstöße).

Im Bereich von Durchbrüchen und
Anschlüssen ist die Dampfsperre
dampfdicht anzuschließen bzw.
hochzuführen.

Alu-Villatherm kann als Not- und
Behelfsabdichtung eingesetzt werden.

Geprüfte Abzugfestigkeit des
THERM-Systems von 6,6 kN/m²
gemäß Gutachten des BDA-keur.
Menge: 26,000 m2

**7.2.200 Thermazone EPS-Platten anflämmen Therm**
Dachaufbauten:
Wärmedämmung BMI Thermazone EPS,
1000 x 1000 mm, d = '60 mm, aus
Polystyrol-Hartschaum Flachplatten
* (EPS 035 DAA dh)
nach DIN EN 13163 und DIN V 4108-10,
Baustoffklasse E nach DIN EN 13501-1,
* mit stumpfem Stoß
* mit umlaufender Stufenfalz
fachgerecht durch Anflämmen der oberseitigen
Folienabdeckung der Dampfsperrbahn
dichtgestoßen aufkleben.

* DAA dh = Flachdachdämmung, hohe
Druckbelastung.
Menge: 26,000 m2

**7.2.210 Polartherm SK PLUS, kaltselbstklebend**
Dachaufbauten:
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 26,000 m2

**7.2.220 Polartherm**
Dachabdichtung 1. Lage, bestehend aus
Elastomerbitumen-Schweißbahn Icopal-
Polartherm als Dampfdruckausgleichs-
und Dichtungsbahn, oberseitig PP-Vlies
und Sicherheitsnaht, unterseitig
Power-THERM-Streifen aus wärmeaktivierbarem Selbstklebebitumen, rote
SYNTAN-Beschichtung und Folie,
d = 4,4 mm, Einlage 180 g/m²
Polyestergewebe-Verbundträger, durch
rückstandsfreies Abflämmen der
unterseitigen Folie aufkleben. Nähte
und Stöße mind. 8 cm breit vollflächig
verschweißen und andrücken. Mit
werkseitigem T-CUT (45°-Eckschnitt
im Bereich der Querstöße).

Eigenschaftsklasse E1
Anwendungstyp DU

Geprüfte Abzugfestigkeit des
THERM-Systems von 6,6 kN/m² gemäß
Gutachten des BDA-keur.
Menge: 569,000 m2

**7.2.230 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 595,000 m2

**7.2.240 WA zweilagig, starr**
Wandanschluss an Dachaufbauten, wie folgt
herstellen:

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 30,000 m

**7.2.250 Anschluss Eckausbildung**
Eckausbildungen zum Anschluss der
Vorposition fachgerecht herstellen.
Menge: 8,000 St

**7.2.260 WA zweilagig, starr**
Wandanschluss an Lüfter, wie folgt
herstellen:
3 x 65 x 65 cm
4 x 40 x 40 cm

- Wandfläche mit Icopal-Elastomer-
bitumen-Voranstrich grundieren.

- Nach Verlegung der 1. Abdichtungslage Dämmstoffkeil aus Mineralfaser,
mindestens 5 x 5 cm, durch Anflämmen
der 1. Abdichtungslage fixieren.

- Icopal-Anschlussbahn unbestreut
oder Streifen der 1. Lage, b = 33 cm,
an der Wand und vor dem Keil aufschweißen. Im Keilbereich unverschweißt
lassen.

- Icopal-Oberlage bis Vorderkante Keil
aufschweißen. Icopal-Anschlussbahn
bestreut oder Streifen der Oberlage,
b = 33 cm, aufschweißen.

- Wandanschlussschiene nach Herstellervorschrift montieren.
Fabrikat: ...
Menge: 15,000 m

**7.2.270 Anschluss Eckausbildung**
Eckausbildungen zum Anschluss der
Vorposition fachgerecht herstellen.
Menge: 28,000 St

**7.2.280 WA zweilagig, starr**
Wandanschluss an Brandwand, h = 35 cm,
wie folgt herstellen:

- Wandfläche mit Icopal-Elastomer-
bitumen-Voranstrich grundieren.

- Nach Verlegung der 1. Abdichtungslage Dämmstoffkeil aus Mineralfaser,
mindestens 5 x 5 cm, durch Anflämmen
der 1. Abdichtungslage fixieren.

- Icopal-Anschlussbahn unbestreut
oder Streifen der 1. Lage, b = 50 cm,
an der Wand und vor dem Keil aufschweißen. Im Keilbereich unverschweißt
lassen.

- Icopal-Oberlage bis Vorderkante Keil
aufschweißen. Icopal-Anschlussbahn
bestreut oder Streifen der Oberlage,
b = 33 cm, aufschweißen.

- Wandanschlussschiene nach Herstellervorschrift montieren.
Fabrikat: ...
Menge: 28,000 m

**7.2.290 Mauerabdeckprofil**
Mauerabdeckprofil Brandwand einschließlich Halteprofile, Stoßverbindungen usw. fachgerecht montieren (Berechnungsgrundlage
DIN EN 1991-1-4).
Fabrikat: Alural MA 1
Abwicklung: 950 mm
Materialstärke: 3.0 mm
Farbe: RAL ...
Menge: 14,000 m

**7.2.300 AT zweilagig**
Attikaabschluss, h = 50 cm, b = 40. cm,
(vorhanden) wie folgt herstellen:

- Attikafläche mit Icopal-Elastomer-
bitumen-Voranstrich grundieren.

- Nach Verlegung der 1. Abdichtungslage
Dämmstoffkeil aus Mineralfaser,
mindestens 5 x 5 cm, durch Anflämmen
der 1. Abdichtungslage fixieren.

- Streifen der 1. Lage, b = 110 cm,
von der Außenseite der Attika bis vor
den Keil aufschweißen. Im Keilbereich
unverschweißt lassen.

- Icopal-Oberlage bis Vorderkante Keil
aufschweißen. Streifen der Oberlage,
b = 120 cm, bis vor den Keil aufschweißen und auf der Holzwerkstoffplatte mit Breitkopfstiften nageln.
Menge: 108,000 m

**7.2.310 Anschluss Eckausbildung**
Eckausbildungen zum Anschluss der
Vorposition fachgerecht herstellen.
Menge: 12,000 St

**7.2.320 Mauerabdeckprofil**
Mauerabdeckprofil einschließlich Halteprofile, Stoßverbindungen usw. fachgerecht montieren (Berechnungsgrundlage
DIN EN 1991-1-4).
Fabrikat: Alural MA 3
Abwicklung: 900 mm
Materialstärke: 3,0 mm
Farbe: RAL ...
Menge: 108,000 m

**7.2.330 Innen- und Außenecken montieren**
Rechtwinklig geschweißte Eckformteile
(Außen- und Innenecken) nach Herstellervorschrift fachgerecht montieren.
Menge: 12,000 St

**7.2.340 DR Warmdach, zweilagig**
Dachrandabschluss wie folgt herstellen:

- Dampfsperrbahn bis zum Dachrand
verlegen.

- Drei Holzbohlen aus z. B. KVH,
je 3 x 16 cm, mit Dämmstoffplatten aus
EPS 035 DAA dh, d = Dämmstoffdicke
abzüglich 3 cm, und Abstandshölzern
unterbauen und am Dachrand befestigen
(Berechnungsgrundlage DIN EN 1991-1-4).

- Streifen der Dampfsperrbahn,
b = 33 cm, auf die Dampfsperre
vollflächig aufschweißen bzw. -kleben
und bis zur Oberkante der Bohlenkonstruktion an der Innenseite
hochführen und fixieren.

- Nach Verlegung der Wärmedämmung und
der 1. Abdichtungslage Dämmstoffkeil aus
Mineralfaser, ca. 5 x 5 cm, durch
Anflämmen der 1. Abdichtungslage
fixieren.

- Icopal-Anschlussbahn unbestreut
oder Streifen der 1. Lage, b = 33 cm,
von der Außenkante der Holzbohlen
bis vor den Keil aufschweißen.
Im Keilbereich unverschweißt lassen.

- Icopal-Oberlage bis Vorderkante
Keil aufschweißen.
Menge: 10,000 m

**7.2.350 Dachrandprofil, 2 Lagen, h vorh. < 10 cm**
Mehrteiliges Aluminium-Dachrandprofil
für Schweißbahnanschluss komplett mit
allem Zubehör und Befestigungsmaterial
nach Herstellervorschrift fachgerecht
montieren und mit Icopal-Anschlussbahn
unbestreut oder Streifen der 1. Lage,
b = 33 cm, und Icopal-Anschlussbahn
bestreut oder Streifen der Oberlage,
b = 50 cm, in das montierte Dachrandprofil eingeklemmt, eindichten.
Fabrikat: Alural S 250
Blendenhöhe: 250 mm
Farbe: RAL ...
Menge: 10,000 m

**7.2.360 Eckformteile, Sonderwinkel montieren**
Außerrechtwinklig geschweißte Eckformteile (Winkel nach Angabe: ... °) nach
Herstellervorschrift fachgerecht montieren.
Menge: 2,000 St

**7.2.370 Endstücke montieren**
Endstücke (rechts oder links) nach
Herstellervorschrift fachgerecht
montieren
Menge: 4,000 St

**7.2.380 Hängedachrinne Zink 333 mm**
Hängedachrinne DIN EN 612, aus
legiertem Zink DIN EN 988 (Titanzink)
Nenngröße 333 mm, halbrund,
Dicke 0,7 mm, inkl. Rinnenhalter
montieren. Rinnenhalter einlassen und
mit korrosionsgeschützten Nägeln
befestigen. Längen gelötet verbinden.
Menge: 20,000 m

**7.2.390 Rinne mit Korrosionsschutz beschichten**
Rinne mit geeignetem Korrosionsschutz
nach Herstellerangaben beschichten.
Fabrikat: ...
Menge: 20,000 m

**7.2.400 Rinnboden (Rinnenendstück)**
Rinnenendstück, gebördelt, passend zu
vorbeschriebener Dachrinne montieren.
Menge: 4,000 St

**7.2.410 Einhangstutzen für Rinne**
Rinneneinhangstutzen, halbrund, gerade,
passend zur Dachrinne, wie folgt montieren: ovales Loch in Rinne schneiden und
Rand nach unten bördeln. Vordere Aufkantung des Einhangstutzens einhängen und
hintere Aufkantung um Wasserfalz klemmen
Menge: 4,000 St

**7.2.420 Traufblech Zink, stützende Funktion**
Traufeinlaufblech mit stützender
Funktion aus Titanzink 0,7 mm,
Zuschnitt 200 mm, direkt mit Nägeln
im Abstand von max. 5 cm parallel zur
Traufe befestigen. Einzellängen der
Traufbleche max. 3 m.
Menge: 20,000 m

**7.2.430 Fallrohr 100 mm**
Regenfallrohr, rund, Nenngröße 100 mm,
passend zur Dachrinne,
maschinell innen gelötet, inkl. feuerverzinkten Rohrschellen, nichtrostender
Ringschraube, Wulst und Scharnier
herstellen. Rohrwulste oder Nasen über
den Rohrschellen als Auflager anlöten.
Menge: 4,000 m

**7.2.440 Fallrohrbogen 60°**
Fallrohrbogen bis 60° passend zum
Fallrohr, d = 100 mm, fachgerecht
einbauen.
Menge: 4,000 St

**7.2.450 BMI Sanierungs-Lüfterelement Icopal**
BMI Sanierungs-Lüfterelement für den
senkrechten Einbau in das Flachdach, aus
säurebeständigem Edelstahl nach AISI 316,
mit BMI Bitumenmanschette Polar (500 x 500 mm),
inkl. Rollring und abnehmbarer Edelstahlhaube,
2 x DN 75, mit Rohrdurchmesser 63 mm,
8 x  DN 110, mit Rohrdurchmesser 90 mm,
Rohrlänge 300 mm unter und oberhalb
vom Flansch, unter Berücksichtigung geltender
Regeln und Anforderungen fachgerecht
einbauen und in die beschriebene
Dachabdichtung einbinden.

Material mit Bestellnummer:
Sanierungs-Lüfterelement mit
BMI Bitumenmanschette Polar
* DN 75 (7440094)
* DN 110 (7440095)

(Hinweis:
Bei der Verwendung des Lüfterelementes als
Entlüftung von Fallleitungen muss das obere
Ende des Lüfters gemäß DIN 1986-100 offen
sein. In diesem Fall ist die Edelstahlhaube zu
entfernen.)

* nicht zutreffendes streichen.
Menge: 10,000 St

**7.2.460 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)
Ablaufleistung bei Normanstauhöhe:
Sanierungselement DN 110  - 4,85 l/s
(Hinweis: Mit dem BMI Kiesfang ergeben sich
höhere Ablaufleistungen, siehe technische
Broschüre)

Zur Dimensionierung der Haupt- und Notentwässerung gemäß DIN 1986-100 und
DIN EN 12056 ist eine Entwässerungsberechnung zu erstellen.
Menge: 4,000 St

**7.2.470 BMI Kiesfang für Aufstockelement**
BMI Kiesfang für BMI Aufstockelement,
aus säurebeständigem Edelstahl nach AISI 316,
Abmessungen 195 x 195 x 38 mm (L x B x H),
zur Optimierung der Ablaufleistung einbauen.

* Material mit Bestellnummer Icopal:
Kiesfang (7440080)

Ablaufleistung bei Normanstauhöhe:
mit Aufstockelement DN 110 - 11,30 l/s

Zur Dimensionierung der Haupt- und Notentwässerung gemäß DIN 1986-100 und
DIN EN 12056 ist eine Entwässerungsberechnung zu erstellen.
Menge: 4,000 St

**7.2.480 Blitzschutzanlage**
*** Pauschalposition
Blitzschutzanlage mit Haltern und allen
Zubehörteilen fachgerecht montieren.
Die Funktionsüberprüfung erfolgt
bauseits.
Menge: 1,000 psch

#### Abschnitt 7.3 Dächer Eingänge

**7.3.10 Abriss Dachaufbau**
Vorhandenen Dachaufbau inkl. aller
Anschlüsse bis auf die Tragschale
abräumen. Die Deckunterlage von Staub
und losen Teilen säubern, hochstehende
Kanten und Grate entfernen und gründlich
mit geeigneten Maßnahmen säubern.
Anfallenden Schutt nach Materialien
trennen und vom Dach in die Container
schaffen.
Menge: 44,000 m2

**7.3.20 Untergrund reinigen Beton nicht tragfähige Beschichtung**
Reinigen des Untergrundes aus Beton von nicht
tragfähigen Beschichtungen der Gefällebetonschicht,
Dicke über 2 bis 4 cm,
anfallende Stoffe im Behälter des AN sammeln und
entsorgen, die Entsorgung wird nicht gesondert
vergütet, Untergrund waagerecht bzw. im Gefälle bis
max.3%, Höhe bis 3 m, Kalkulation in Teilflächen, ca.
25% der Gesamtdachfläche .
Menge: 80,000 m2

**7.3.30 Untergrund ausgleichen kunststoffmodifizierter Zementmörtel D 10-20mm**
kunststoffmodifizierter Zementmörtel D 10-20mm
Ausgleichen des Untergrundes aus Beton, bei
Gefälleabweichungen und größeren Unebenheiten, mit
kunststoffmodifizierter Ausgleichsmasse, Dicke über 20
bis 40 mm, einschl. Grundieren, Untergrund waagerecht
bis im Gefälle bis max. 5%, Ausführung in Teilflächen.
Menge: 60,000 m2

**7.3.40 Unebenheiten ausgleichen, d=20-40mm**
Unebenheiten der Betondachdecke wie Plattenstöße mit
kunststoffmodifiziertem Zementmörtel (PCC) ausgleichen,
Ausgleichsdicke über 20 bis 40mm,
Einzelflächen über 1,0bis 5,0m2,
ca. 10% der Gesamtfläche.
Menge: 20,000 m2

**7.3.50 Durchbruch schließen Leichtbeton LC25/28**
Durchbruch schließen mit Leichtbeton LC 25/28 DIN EN
206-1, DIN 1045-2, einschl. Schalung,
Oberflächenstruktur der sichtbaren Flächen an
angrenzende Flächen anpassen,
Größe der Öffnung bis 50 x 50 cm,
Ausführung in Deckenfläche, Untergrund Beton.
Menge: 5,000 St

**7.3.60 Einzelanschlagpunkt, Durchmesser ca. 45 mm**
Einzelanschlagpunkt mit GS-Prüfplakette auf
Stahlbetonkassettendecke,
bestehend aus korrosionsbeständigem Rohr mit
Edelstahlkopf, Öse und Grundplatte,
Höhe ca. 500 mm, Durchmesser  ca. 45 mm
als Anschlagkonstruktion für
Seilsicherung auf Flachdach für Reparatur- und
Kontrollarbeiten.
Befestigung  in der Stahlbetonkassettendecke,
mit Konterplatte durch die
Deckenkonstruktion mit Gewindestäben,
von unten und oben
-Konterplatten
an Deckenplatte der Kassettendecke verankert mit
4 Bolzen M 10
Einzelanschlagpunkt liefern und montieren
Menge: 18,000 St

**7.3.70 Abriss Mauerabdeckung + Attikaabschluss**
Vorhandene Mauerabdeckung und Attikaabschlüsse, h = 65 cm, b = 40 cm,
entfernen und Unebenheiten
egalisieren. Anfallenden Schutt nach
Materialien trennen und vom Dach in
die Container schaffen.
Menge: 32,000 m

**7.3.80 Abriss Wandanschluss, fixiert**
Vorhandenen Wandanschluss mit
mechanischer Fixierung entfernen und
Untergrund egalisieren. Anfallenden
Schutt nach Materialien trennen und
vom Dach in die Container schaffen.
Menge: 24,000 m

**7.3.90 Abriss Wandanschluss, fixiert**
Vorhandene  Anschlüsse an Lüfter
32 cm x 40 cm, h =70 cm, mit
mechanischer Fixierung entfernen und
Untergrund egalisieren. Anfallenden
Schutt nach Materialien trennen und
vom Dach in die Container schaffen.
Menge: 2,000 m

**7.3.100 Abriss Dachgully, zweiteilig**
Vorhandene 2 x zweiteilige Dachgullys,
d = 100 mm und 2 x Notüberläufe DN 80,
ausbauen. Anfallenden
Schutt nach Materialien trennen und
vom Dach in die Container schaffen.
Menge: 4,000 St

**7.3.110 RAPID-PRIMER**
Icopal-RAPID-PRIMER, Elastomerbitumen-Voranstrich mit aromatischem
Lösungsmittel geprüft nach DIN EN
14188-4 im Streich-, Roll- oder
Spritzverfahren gut deckend auf den
sauberen und trockenen Untergrund
aufbringen.

Verbrauch:
Saugende Untergründe
ca. 0,25 - 0,35 l/m²
Nicht saugende Untergründe
ca. 0,10 - 0,20 l/m²

Verarbeitungstemperatur:  > + 5 °C

Trockenzeit: ca. 2 Std. (je nach
Untergrund und Temperatur)

Der Voranstrich soll vor Aufbringen der
nächsten Lage ausreichend ablüften.

In geschlossenen Räumen ist der Einsatz
lösungsmittelhaltiger Bitumenprodukte
nach den Regeln der BG-Bau nicht erlaubt.
Menge: 44,000 m2

**7.3.120 Alu-Villatherm K**
Icopal-Alu-Villatherm K, Elastomerbitumen-Dampfsperrschweißbahn,
gleichzeitig Trenn- und Ausgleichslage,
oberseitig PP-Vlies und Sicherheitsnaht,
unterseitig schmale unterbrochene Power-
THERM-Streifen aus wärmeaktivierbarem
Selbstklebebitumen und rote SYNTAN®-
Beschichtung, d = 3,3 mm, Einlage
Aluminium Verbundträger, sd > 1.500 m,
durch rückstandsfreies Abflämmen der
unterseitigen Folie aufkleben. Nähte
und Stöße mind. 8 cm breit vollflächig
verschweißen und andrücken.
Mit werkseitigem T-CUT (45°-Eckschnitt
im Bereich der Querstöße).

Im Bereich von Durchbrüchen und
Anschlüssen ist die Dampfsperre
dampfdicht anzuschließen bzw.
hochzuführen.

Alu-Villatherm K kann als Not- und
Behelfsabdichtung eingesetzt werden.

Geprüfte Abzugfestigkeit des
THERM-Systems von 6,6 kN/m²
gemäß Gutachten des BDA-keur.
Menge: 44,000 m2

**7.3.130 Thermazone EPS-Platten, TK 395**
Wärmedämmung BMI Thermazone EPS,
1000 x 1000 mm, d = '165' mm, aus
Polystyrol-Hartschaum Flachplatten
* (EPS 035 DAA dh)
nach DIN EN 13163 und DIN V 4108-10,
Baustoffklasse E nach DIN EN 13501-1,
* mit stumpfem Stoß
* mit umlaufender Stufenfalz
dichtgestoßen im Bereich der Dachfläche
streifenweise mit Teroson EF TK 395 auf den
Untergrund fachgerecht aufkleben.

Verbrauch mindestens 3 Streifen/m mit einem
Strangdurchmesser der Klebstoffraupe
von ca. 30 mm.

Anmerkungen:
Die PUR-Klebstoffmengen für Gebäude <= 25 m
Höhe, die als geschlossen gelten, sind nach den
Angaben der technischen Produktdatenblätter und
Verlegeanleitungen zu wählen.
Bei Gebäudehöhen über 25 m Höhe oder
windsogbeanspruchten Gebäudelagen
ist die erforderliche Menge objektbezogen mit der Anwendungstechnik
von BMI abzustimmen.
Menge: 44,000 m2

**7.3.140 Polartherm SK PLUS, kaltselbstklebend**
Dachabdichtung, 1. Lage, bestehend aus
Elastomerbitumen-Kaltselbstklebebahn
Icopal-Polartherm SK PLUS, gleichzeitig
Dampfdruckausgleichsschicht, oberseitig
PP-Vlies und 10 cm breite doppelte
Sicherheitsnaht, 2 cm breiter SK-
Streifen und 8 cm verschweißbare
Naht, unterseitig selbstklebende
Power-THERM-Streifen, blaue SYNTAN-
Beschichtung und abziehbare Folie,
d = 3,8 mm, Einlage 195 g/m² Glasmischgewebe. Silikonisierte Folie aus dem
Nahtbereich vom oberen und unteren
SK-Streifen abziehen. Selbstklebenden
Nahtbereich sorgfältig andrücken,
möglichst mit Icopal-Andruckrolle.
Anschließend Naht mit Handbrenner
verschweißen. Mit werkseitigem T-CUT
(45°-Eckschnitt im Bereich der Querstöße
Bei kalter oder feuchter Witterung
besonders sorgfältig arbeiten.
Querstoß ca. 12 cm überdecken und mit
Heißluft oder kleinem Handbrenner vollflächig verschweißen. Hierbei darf die
Flamme nicht an die Dämmung gelangen
(Abschottung erforderlich).
POLARTHERM® SK PLUS kann als Not-
und Behelfsabdichtung eingesetzt werden.

Eigenschaftsklasse E1
Anwendungstyp DU

Bei ungünstigen Witterungsbedingungen,
wie z. B. hohe Luftfeuchtigkeit oder
niedrigen Temperaturen, sind besondere
Maßnahmen zu ergreifen.
Menge: 44,000 m2

**7.3.150 Eco-Activ vollflächig aufschweißen**
Oberlage der Dachabdichtung, bestehend
aus Elastomerbitumen-Schweißbahn Icopal-
Eco-Activ mit FireSmart Ausrüstung,
oberseitig weiße NOXITE-Bestreuung mit
katalytischer Wirkung, Sicherheitsnaht
und bestreuungsfreier Querstoß,
unterseitig Rillen-VARIO und Folie
d = 5,2 mm, Einlage 255 g/m² Kombinationsträger, auf vorbereiteten
Untergrund vollflächig aufschweißen.
Dabei sind die Nähte 8 cm und die
Stöße 10 cm breit zu überdecken und
zu verschweißen.

Austretendes Bitumen an den Nahtüberdeckungen kann auf besonderen Wunsch
des Auftraggebers zusätzlich mit Ab-
streumaterial im noch klebefähigen
Zustand abgestreut werden. Es handelt
sich hierbei um eine zusätzlich zu
vergütende Leistung.

Wegen der katalytischen Wirkung soll
die Dachfläche ein Gefälle von mind. 2 %
haben.

Eigenschaftsklasse E1
Anwendungstyp DO

Widerstand gegen statische Belastung
nach EN 12730: Höchste Laststufe von
20 kg bestanden.

Kaltbiegeverhalten und Wärmestandfestigkeit nach Alterung gemäß EN 1296
geprüft.

Im Systemaufbau widerstandsfähig gegen
Flugfeuer und strahlende Wärme gem. LBO.

Güteüberwacht von der MPA NRW,
entsprechend Überwachungsvertrag
Nr. 220003645 vom 22. September 2009.
Menge: 44,000 m2

**7.3.160 WA Warmdach, zweilagig, starr**
Wandanschluss starr, wie folgt
herstellen:

- Wandfläche mit Icopal-Elastomer-
bitumen-Voranstrich grundieren.

- Ausgleichs- und Dampfsperrbahn
der Dachfläche bis Oberkante des
Dämmstoffkeils an der Wand vollflächig aufschweißen bzw. -kleben.

- Nach Verlegung der Wärmedämmung und
der 1. Abdichtungslage Dämmstoffkeil aus
Mineralfaser, mindestens 5 x 5 cm, durch
Anflämmen der 1. Abdichtungslage
fixieren.

- Icopal-Anschlussbahn unbestreut
oder Streifen der 1. Lage, b = 33 cm,
an der Wand und vor dem Keil aufschweißen. Im Keilbereich unverschweißt
lassen.

- Icopal-Oberlage bis Vorderkante Keil
aufschweißen. Icopal-Anschlussbahn
bestreut oder Streifen der Oberlage,
b = 33 cm, aufschweißen.

- Wandanschlussschiene nach Herstellervorschrift montieren.
Fabrikat: ...
Menge: 24,000 m

**7.3.170 WA PROFI-DICHT**
Anschluss mit Flüssigabdichtung
Icopal-PROFI-DICHT an Lüfter
wie folgt herstellen:

- Nicht saugende Untergründe ggf.
aufrauen und mit Icopal-PROFI-DICHT-
Reiniger säubern bzw. saugende Untergründe reinigen und mit Icopal-PROFI-
DICHT-Grundierung vorbereiten (siehe
Untergrundtabelle).

- Ränder sowie Abgrenzungen der
Icopal-PROFI-DICHT-Abdichtung sollten
mit Krepp-Klebeband abgeklebt werden.

- PROFI-DICHT-Abdichtung mit Lammfellrolle oder Pinsel auf den trockenen
Untergrund auftragen und PROFI-DICHT-
Spezialvlies, 110 g/m², Zuschnitt ...cm,
mit 5 cm Überdeckung vollflächig und
hohlraumfrei einbetten. Die Überdeckungen sind an den Kontaktflächen zueinander mit PROFI-DICHT-Abdichtung zu
belegen. Bei rechtwinkligen senkrechten
Eckausbildungen sind vorzugsweise die
Vliesformteile für Außen- und Innenecken
zu nutzen.

- PROFI-DICHT-Abdichtung auf das
Spezialvlies wie vorbeschrieben auftragen.

Verbrauch gesamt mind. 3,0 kg/m²
Trockenschichtdicke gesamt mind. 2,1 mm

- Krepp-Band vor dem Aushärten entfernen.

Anmerkung:
In geschlossenen Räumen ist der Einsatz
nach den Regeln der BauBG nur unter
besonderen Bedingungen erlaubt. Es muss
für einen mind. 7-fachen Luftwechsel
gesorgt und es müssen Messungen der
Stoffkonzentration durchgeführt werden.
Menge: 2,000 m

**7.3.180 AT Warmdach, zweilagig, gedämmt, Zwifix**
Attikaabschluss wärmegedämmt (WDVS),
mit Zwischenfixierung, h = 65 cm,
b = 40 cm (vorhanden), wie folgt
herstellen:

- Attikafläche mit Icopal-Elastomer-
bitumen-Voranstrich grundieren.

- Ausgleichs- und Dampfsperrbahn der
Dachfläche bis zur Außenkante der
Attika aufschweißen bzw. -kleben.

- Holzwerkstoffplatte, 3 x 40 cm,
seitlich abgefast, mit Dämmstoffplatten aus EPS 035 DAA dh, d = 50 mm,
und Abstandshölzern unterbauen und
fachgerecht mit Überstand für das
WDVS und die Attikainnendämmung auf
der Attikakrone befestigen
(Berechnungsgrundlage DIN EN 1991-1-4).

- Nach Verlegung der Wärmedämmung
und der 1. Abdichtungslage Kantholz,
6 x .8 cm, auf ca. halber Attikahöhe
montieren.

- Dämmstoffplatten, bestehend aus
EPS 035 DAA dm, d = 60 mm, in der
Senkrechten verlegen und aufkleben
bzw. fixieren.

- Dämmstoffkeil aus Mineralfaser,
mindestens 5 x 5 cm, verlegen und auf
der 1. Abdichtungslage fixieren.

- Streifen aus Elastomerbitumen-
Kaltselbstklebebahn Icopal-POLAR SK,
b = 120 cm, von der Außenseite der
Attika bis vor den Keil aufkleben.

- Icopal-Oberlage bis Vorderkante Keil
aufschweißen. Streifen der Oberlage,
b = 130 cm, vom Kantholz bis vor
den Keil aufschweißen und am Kantholz mit Breitkopfstiften nageln.

- Streifen der Oberlage, b = ... cm,
von der Außenkante der Attika bis
über das Kantholz aufschweißen und
auf der Holzwerkstoffplatte mit
Breitkopfstiften nageln.
Menge: 32,000 m

**7.3.190 Anschluss Eckausbildung**
Eckausbildungen zum Anschluss der
Vorposition fachgerecht herstellen.
Menge: 4,000 St

**7.3.200 Mauerabdeckprofil**
Mauerabdeckprofil einschließlich Halteprofile, Stoßverbindungen usw. fachgerecht montieren (Berechnungsgrundlage
DIN EN 1991-1-4).
Fabrikat: Alural MA 3
Abwicklung: 750 mm
Materialstärke: 2,0 mm
Farbe: RAL ...
Menge: 32,000 m

**7.3.210 Außenecke montieren**
Rechtwinklig geschweißte Eckformteile
(Außenecken) nach Herstellervorschrift
fachgerecht montieren.
Menge: 4,000 St

**7.3.220 Aufkantungen montieren**
Aufkantungen für Anschluss an aufgehendes Mauerwerk (rechts oder links)
nach Herstellervorschrift fachgerecht
montieren.
Menge: 4,000 St

**7.3.230 Höhenversprung Warmdach, zweilagig**
Höhenversprung in der Dachfläche
wärmegedämmt, h = 50 cm (vorhanden),
wie folgt herstellen:

- Anschlussfläche mit Icopal-Elastomer-
bitumen-Voranstrich grundieren.

- Ausgleichs- und Dampfsperrbahn der
unteren Fläche bis auf die obere Fläche
aufschweißen bzw. -kleben.

- Holzwerkstoffplatte, 3 x 10 cm,
seitlich abgefast, mit Dämmstoffplatten aus EPS 035 DAA dh und
Abstandshölzern unterbauen und
fachgerecht mit Überstand für die
senkrechte Dämmung auf der oberen
Fläche befestigen (Berechnungsgrundlage DIN EN 1991-1-4).

- Nach Verlegung der Wärmedämmung
und 1. Abdichtungslage Dämmplatten,
bestehend aus EPS 035 DAA dm,
d = 100 mm, durch Anflämmen mit PU Kleber
auf der Dampfsperre in der Senkrechten
aufkleben.

- Dämmstoffkeil aus Mineralfaser,
mindestens 5 x 5 cm, verlegen und auf
der 1. Abdichtungslage fixieren.

- Streifen aus Elastomerbitumen-
Kaltselbstklebebahn Icopal-POLAR SK,
b = 80 cm, von der 1. Abdichtungslage
der oberen Fläche bis vor den Keil
der unteren Fläche aufkleben.

- Icopal-Oberlage der unteren Fläche
bis Vorderkante Keil aufschweißen.
Streifen der Oberlage, b = 90 cm,
von der Holzwerkstoffplatte bis vor
den Keil aufschweißen und auf der
Holzwerkstoffplatte mit Breitkopfstiften nageln.

- Icopal-Oberlage der oberen Fläche
über die Nagelung bis zur Außenkante
der Holzwerkstoffplatte aufschweißen.
Menge: 4,000 m

**7.3.240 BMI Sanierungselement Icopal**
BMI Sanierungselement aus säurebeständigem Edelstahl nach AISI 316 für den
senkrechten Einbau in das Flachdach, mit
BMI Bitumenmanschette Polar (500 x 500 mm),
* DN 110, mit Rohrdurchmesser 90 mm,
inkl. Rollring und Laubfang,
Rohrlänge 300 mm, in vorhandenem Gully,
bzw. vorhandenem Fallrohr unter
Berücksichtigung geltender Regeln und
Anforderungen fachgerecht einbauen und in
die beschriebene Dachabdichtung einbinden.

Material mit Bestellnummer:
Sanierungselement mit
BMI Bitumenmanschette Polar
* DN 110 (7440031)

Ablaufleistung bei Normanstauhöhe:
Sanierungselement DN 110  - 4,85 l/s

Zur Dimensionierung der Haupt- und Notentwässerung gemäß DIN 1986-100 und
DIN EN 12056 ist eine Entwässerungsberechnung zu erstellen.

* nicht zutreffendes streichen.
Menge: 2,000 St

**7.3.250 BMI Dachablauf abgewinkelt Icopal**
Notentwässerung
BMI Dachablauf abgewinkelt mit waagerechtem
Anschlussrohr rund, aus säurebeständigem Edelstahl nach AISI 316, mit
BMI Bitumenmanschette Polar (500 x 500 mm),
* DN 75, Einbauhöhe ca. 110 mm,
Rohrlänge 570 mm, inkl. Laubfang
unter Berücksichtigung geltender Regeln und
Anforderungen fachgerecht einbauen und in
die beschriebene Dachabdichtung einbinden.

Material mit Bestellnummer:
Dachablauf abgewinkelt mit
BMI Bitumenmanschette Polar
* DN 75  (7440068)

Ablaufleistung bei Normanstauhöhe:
DN 75 mit Fallrohr  - 4,40 l/s

(Hinweis: Mit dem BMI Kiesfang
ergeben sich höhere Ablaufleistungen,
siehe technische Broschüre)

Zur Dimensionierung der Haupt- und Notentwässerung gemäß DIN 1986-100 und
DIN EN 12056 ist eine Entwässerungsberechnung zu erstellen.

* nicht zutreffendes streichen.
Menge: 2,000 St

**7.3.260 BMI Kiesfang N und Anstauring für Aufstockelement**
BMI Kiesfang N mit Anstauring für BMI
Aufstockelement * DN 110/* DN 125,
aus säurebeständigem Edelstahl nach AISI 316,
Abmessungen 195 x 195 x 72 mm (L x B x H),
Anstauring mit 25 bzw. 35 mm Anstauhöhe
(je nach Einbau)
zur Verwendung als Notentwässerungspunkt
mit erhöhter Entwässerungsleistung.

* Material mit Bestellnummer Icopal:
* Kiesfang N (7440085)
* Anstauring DN 110 (7440070)

Zur Dimensionierung der Haupt- und Notentwässerung gemäß DIN 1986-100 und
DIN EN 12056 ist eine Entwässerungsberechnung zu erstellen.

* nicht zutreffendes streichen.
Menge: 2,000 St
